# Preparação de superfície de betão estrutural, com meios manuais

- Propriedade do ficheiro: CYPE Ingenieros S.A.
- Formato: FIEBDC-3/2016
- Programa: Gerador de preços para construção civil. CYPE Ingenieros, S.A.
- Data: 17/03/2022
- Moeda: EUR
- Custos indirectos: 3 %
- IVA: 23 %

## E Estruturas

### EH Betão armado

#### EHK Preparação da superfície

**EHK010** m² Preparação de superfície de betão estrutural, com meios manuais.
Preparação de superfície de betão estrutural, para a posterior aplicação de produtos reparadores e protectores, através de bujardado com martelo de cinzelar e jogo de ponteiros, até eliminar uma camada de 3 mm de espessura, e carga manual do entulho gerado para camião ou contentor.
Inclui: Marcação da zona a sanear. Bujardado da superfície com martelo de cinzelar e jogo de ponteiros. Limpeza da superfície suporte. Remoção e acumulação dos restos gerados. Carga manual do entulho gerado para camião ou contentor.
Critério de medição de projecto: Superfície medida segundo documentação gráfica de Projecto.
Critério de medição de obra: Medir-se-á a superfície realmente executada segundo especificações de Projecto.

| Código | Un | Descrição | Rendimento | Preço | Importância |
|---|---|---|---|---|---|
| mq05mai060 | h | Martelo electropneumático manual equipado com jogo de brocas. (equipamento) | 0.672 | 2.86 | 1.922 |
| mq08gel010k | h | Grupo electrogéneo insonorizado, trifásico, de 45 kVA de potência. (equipamento) | 0.672 | 5.38 | 3.615 |
| mo112 | h | Operário especializado construção. (mão de obra) | 0.715 | 19.53 | 13.964 |
| mo113 | h | Operário não qualificado construção. (mão de obra) | 0.715 | 19.06 | 13.628 |
| % | % | Custos directos complementares | 2 % | 33.129 | 0.663 |
|  |  | Custos directos |  |  | 33.792 |
