# Preparação de superfície de betão estrutural, com meios manuais

- Propriedade do ficheiro: CYPE Ingenieros S.A.
- Formato: FIEBDC-3/2016
- Programa: Gerador de preços para construção civil. CYPE Ingenieros, S.A.
- Data: 17/03/2022
- Moeda: EUR
- Custos indirectos: 3 %
- IVA: 23 %

## E Estruturas

### EH Betão armado

#### EHK Preparação da superfície

**EHK010** m² Preparação de superfície de betão estrutural, com meios manuais.
Preparação de superfície de betão estrutural, para a posterior aplicação de produtos reparadores e protectores, através de escovado com escova de arame, até eliminar uma camada de 2 mm de espessura, e carga manual do entulho gerado para camião ou contentor.
Inclui: Marcação da zona a sanear. Escovagem manual com escova de arame. Limpeza da superfície suporte. Remoção e acumulação dos restos gerados. Carga manual do entulho gerado para camião ou contentor.
Critério de medição de projecto: Superfície medida segundo documentação gráfica de Projecto.
Critério de medição de obra: Medir-se-á a superfície realmente executada segundo especificações de Projecto.

| Código | Un | Descrição | Rendimento | Preço | Importância |
|---|---|---|---|---|---|
| mo020 | h | Oficial de 1ª construção. (mão de obra) | 0.554 | 20.15 | 11.163 |
| mo113 | h | Operário não qualificado construção. (mão de obra) | 0.554 | 19.06 | 10.559 |
| % | % | Custos directos complementares | 2 % | 21.722 | 0.434 |
|  |  | Custos directos |  |  | 22.156 |
