# Reparação superficial e acabamento de sestrutura de betão, com argamassa à base de cimento, modificada com polímeros

- Propriedade do ficheiro: CYPE Ingenieros S.A.
- Formato: FIEBDC-3/2016
- Programa: Gerador de preços para construção civil. CYPE Ingenieros, S.A.
- Data: 09/06/2025
- Moeda: EUR
- Custos indirectos: 3 %
- IVA: 23 %

## E Estruturas

### EH Betão armado

#### EHY Reparações

**EHY034** m² Reparação superficial e acabamento de sestrutura de betão, com argamassa à base de cimento, modificada com polímeros.
Aplicação manual de argamassa, modificada com polímeros, composta por ligantes hidráulicos, resinas poliméricas, inertes siliciosos e aditivos orgânicos e inorgânicos, cor cinzento, com resistência à compressão aos 28 dias maior de 24 N/mm², classe R2, tipo PCC, segundo NP EN 1504-3, Euroclasse A1 de reacção ao fogo, segundo NP EN 13501-1, em camada de 3 mm de espessura média, com acabamento superficial afagado com esponja ou talocha, para reparação de superfícies danificadas em estruturas de betão.
Inclui: Humedecimento da superfície suporte. Preparação da mistura. Aplicação do produto. Perfilamento de arestas. Cura.
Critério de medição de projecto: Superfície medida segundo documentação gráfica de Projecto.
Critério de medição de obra: Medir-se-á a superfície realmente executada segundo especificações de Projecto.

| Código | Un | Descrição | Rendimento | Preço | Importância |
|---|---|---|---|---|---|
| mt09rew010b | kg | Argamassa, modificada com polímeros, composta por ligantes hidráulicos, resinas poliméricas, inertes siliciosos e aditivos orgânicos e inorgânicos, cor cinzento, com resistência à compressão aos 28 dias maior de 24 N/mm², classe R2, tipo PCC, segundo NP EN 1504-3, Euroclasse A1 de reacção ao fogo, segundo NP EN 13501-1, para reparação superficial e acabamento de estruturas de betão. (material) | 4.5 | 0.81 | 3.645 |
| mo020 | h | Oficial de 1ª construção. (mão de obra) | 0.468 | 24.63 | 11.527 |
| mo113 | h | Operário não qualificado construção. (mão de obra) | 0.468 | 23.29 | 10.900 |
| % | % | Custos directos complementares | 2 % | 26.072 | 0.521 |
|  |  | Custos directos |  |  | 26.593 |

Resíduos:
- colocação: mt09rew010b; factor de resíduo 0.07

## Recursos

**mt09rew010b** kg Argamassa, modificada com polímeros
Dados técnicos: Custo energético 2.251 MJ; Emissão de CO2 0.184 kg; Código LER 17 09 04; Massa do elemento 1 kg; Volume 0.000667 m3
Resíduos:
- embalagem: re170203 Plástico. (componente de resíduo); rendimento 0.003 kg; Código LER 17 02 03; Massa do elemento 1 kg; Volume 0.001667 m3
