# Parede de fachada de painéis sandwich isolantes

- Propriedade do ficheiro: CYPE INGENIEROS, S.A.
- Formato: FIEBDC-3/2002
- Moeda: EUR
- Custos indirectos: 3.00 %
- IVA: 23.00 %

**FLM010** m² Parede de fachada de painéis sandwich isolantes, de 35 mm de espessura e 1100 mm de largura, formados por dupla face metálica de chapa lisa de aço, acabamento galvanizado, de espessura exterior 0,5 mm e espessura interior 0,5 mm e alma isolante de poliuretano de densidade média 40 kg/m³, montados em posição vertical, com sistema de fixação oculto.
Fornecimento e montagem vertical de parede de fachada de painéis sandwich isolantes, de 35 mm de espessura e 1100 mm de largura, formados por dupla face metálica de chapa lisa de aço, acabamento galvanizado, de espessura exterior 0,5 mm e espessura interior 0,5 mm e alma isolante de poliuretano de densidade média 40 kg/m³, com juntas desenhadas para fixação com parafusos ocultos, remates e acessórios. Incluindo implantação, p/p de perdas, remates, cobre-juntas e acessórios de fixação e estanquidade. Totalmente montada.
Inclui: Implantação dos painéis. Colocação do remate inferior da fachada. Colocação de juntas. Colocação e fixação do primeiro painel. Colocação e fixação dos restantes painéis, segundo a ordem indicada. Remates.
Critério de medição de projecto: Superfície medida segundo documentação gráfica de Projecto, sem duplicar esquinas nem encontros, descontando as aberturas de superfície maior de 3 m².
Critério de medição de obra: Medir-se-á a superfície realmente executada segundo especificações de Projecto, sem duplicar esquinas nem encontros, descontando as aberturas de superfície maior de 3 m².

| Código | Un | Descrição | Rendimento | Preço | Importância |
|---|---|---|---|---|---|
| mt12ppl100aaa | m² | Painel sandwich isolante para fachadas, de 35 mm de espessura e 1100 mm de largura, formado por dupla face metálica de chapa lisa de aço, acabamento galvanizado, de espessura exterior 0,5 mm e espessura interior 0,5 mm e alma isolante de poliuretano de densidade média 40 kg/m³, com junta desenhada para fixação com parafusos ocultos, remates e acessórios. (material) | 1.050 | 25.28 | 26.54 |
| mt13ccg030h | Ud | Parafuso auto-roscante de 6,5x130 mm de aço inoxidável, com anilha. (material) | 8.000 | 0.87 | 6.96 |
| mt13ccg040 | m | Junta de estanquidade para chapas perfiladas de aço. (material) | 2.000 | 2.66 | 5.32 |
| mo051 | h | Oficial de 1ª montador de painéis metálicos. (mão de obra) | 0.230 | 19.03 | 4.38 |
| mo098 | h | Ajudante de montador de painéis metálicos. (mão de obra) | 0.230 | 17.97 | 4.13 |
| % | % | Custos directos complementares | 2 % | 47.33 | 0.95 |
|  |  | Custos directos |  |  | 48.28 |
