# Base contínua flutuante anti-vibração

- Propriedade do ficheiro: CYPE INGENIEROS, S.A.
- Formato: FIEBDC-3/2002
- Moeda: EUR
- Custos indirectos: 3.00 %
- IVA: 23.00 %

**HBH020** Ud Base contínua flutuante anti-vibração, de betão armado, para apoio de maquinaria, de 150x100x16 cm, composta de betão C25/30 (XC1(P); D12; S3; Cl 0,4) fabricado em central, e betonagem com grua, malha electrossoldada AR42 100x300 mm de aço A500 EL, sobre uma lâmina de espuma de polietileno de alta densidade, de 3 mm de espessura, apoiada sobre painéis anti-vibração de fibra de vidro moldada com ligante sintético, de 50 mm de espessura. Incluindo camada separadora de filme de polietileno de 0,05 mm de espessura e cofragem perimetral de tijolo cerâmico furado.
Base contínua flutuante anti-vibração, de betão armado, para apoio de maquinaria, de 150x100x16 cm, composta de betão C25/30 (XC1(P); D12; S3; Cl 0,4) fabricado em central, e betonagem com grua, malha electrossoldada AR42 100x300 mm de aço A500 EL, sobre uma lâmina de espuma de polietileno de alta densidade, de 3 mm de espessura, apoiada sobre painéis anti-vibração de fibra de vidro moldada com ligante sintético, de 50 mm de espessura. Incluindo camada separadora de filme de polietileno de 0,05 mm de espessura e cofragem perimetral de tijolo cerâmico furado.
Inclui: Marcação e traçado da base. Colocação do filme de polietileno. Colocação e fixação da cofragem perimetral. Colocação do painel anti-vibração. Colocação da lâmina anti-impacto. Colocação das armaduras com separadores homologados. Betonagem e compactação do betão. Nivelamento da camada de compressão. Cura do betão.
Critério de medição de projecto: Número de unidades previstas, segundo documentação gráfica de Projecto.
Critério de medição de obra: Medir-se-á o número de unidades realmente executadas segundo especificações de Projecto.

| Código | Un | Descrição | Rendimento | Preço | Importância |
|---|---|---|---|---|---|
| mt16png010a | m² | Filme de polietileno de 0,05 mm de espessura e 46 g/m² de massa superficial. (material) | 1.575 | 0.15 | 0.24 |
| mt04lvc010h | Ud | Tijolo cerâmico furado duplo, para revestir, 33x16x9 cm, segundo NP EN 771-1. (material) | 14.706 | 0.24 | 3.53 |
| mt08aaa010a | m³ | Água. (material) | 0.004 | 1.50 | 0.01 |
| mt09mif010ca | t | Argamassa industrial para alvenaria, de cimento, cor cinzento, categoria M-5 (resistência à compressão 5 N/mm²), fornecida em sacos, segundo EN 998-2. (material) | 0.012 | 32.25 | 0.39 |
| mt16pnc020a | m² | Lâmina de espuma de polietileno de alta densidade de 3 mm de espessura; proporcionando uma redução do nível global de pressão sonora a sons de percussão de 16 dB. (material) | 1.575 | 0.47 | 0.74 |
| mt16pnc010a | m | Fita viscoelástica autocolante com auto-protecção de alumínio, de 50 mm de largura e de 1,5 mm de espessura, para vedação de juntas. (material) | 0.158 | 0.80 | 0.13 |
| mt16avg070a | Ud | Painel anti-vibração de fibra de vidro moldada com ligante sintético, de 1150x550x50 mm e 2000 kg/cm² de carga máxima à compressão. (material) | 2.609 | 12.22 | 31.88 |
| mt07ame020ddc | m² | Malha electrossoldada AR42 100x300 mm, com arames longitudinais de 4,2 mm de diâmetro e arames transversais de 4,2 mm de diâmetro, aço A500 EL. (material) | 1.650 | 1.64 | 2.71 |
| mt10haf020bgngc | m³ | Betão C25/30 (XC1(P) D12; S3; Cl 0,4), fabricado em central, segundo NP EN 206-1. (material) | 0.264 | 83.08 | 21.93 |
| mo042 | h | Oficial de 1ª estruturista. (mão de obra) | 0.331 | 18.05 | 5.97 |
| mo089 | h | Ajudante de estruturista. (mão de obra) | 0.331 | 17.64 | 5.84 |
| mo020 | h | Oficial de 1ª construção. (mão de obra) | 0.374 | 17.19 | 6.43 |
| mo113 | h | Operário não qualificado construção. (mão de obra) | 0.187 | 16.12 | 3.01 |
| mo054 | h | Oficial de 1ª montador de isolamentos. (mão de obra) | 0.306 | 17.77 | 5.44 |
| mo101 | h | Ajudante de montador de isolamentos. (mão de obra) | 0.153 | 16.81 | 2.57 |
| % | % | Custos directos complementares | 2 % | 90.82 | 1.82 |
|  |  | Custos directos |  |  | 92.64 |
