# Sistema centralizado de controlo Airzone UNO

- Propriedade do ficheiro: CYPE Ingenieros S.A.
- Formato: FIEBDC-3/2016
- Programa: Gerador de preços para construção civil. CYPE Ingenieros, S.A.
- Data: 11/02/2025
- Moeda: EUR
- Custos indirectos: 3 %
- IVA: 23 %

## I Instalações

### IB Sistemas de climatização

#### IBZ Sistema Airzone

**IBZ009** Ud Sistema centralizado de controlo Airzone UNO.
Sistema de controlo de uma zona em instalação de climatização, Pack Airzone UNO AZUN6PCMVATHCB "AIRZONE", formado por uma central de sistema UNO AZUN6CCMVAC para controlo de uma comporta motorizada ou de uma electroválvula, com ligação por cabo, entrada para detecção de janela aberta, entrada para detecção de presença e saída de alimentação para elemento motorizado, um termostato Think AZUN6THINKRB para controlo da temperatura de setpoint, com leitura de temperatura ambiente e humidade relativa, ecrã de tinta electrónica de 2,7" com botões tácteis capacitivos, de aço e vidro, ligação por cabo, montagem em superfície, cor branca, cabo eléctrico AZX6CABLEBUS10 de 10 m de comprimento, com condutor de cobre electrolítico recozido sem estanhar, de 2x0,5+2x0,22 mm² de secção e isolamento de PVC/A.
Inclui: Marcação. Colocação e fixação da central do sistema. Colocação e fixação dos acessórios. Colocação e fixação do tubo de protecção dos cabos. Colocação dos cabos. Ligação eléctrica.
Critério de medição de projecto: Número de unidades previstas, segundo documentação gráfica de Projecto.
Critério de medição de obra: Medir-se-á o número de unidades realmente executadas segundo especificações de Projecto.

| Código | Un | Descrição | Rendimento | Preço | Importância |
|---|---|---|---|---|---|
| mt42air405a | Ud | Sistema de controlo de uma zona em instalação de climatização, Pack Airzone UNO AZUN6PCMVATHCB "AIRZONE", formado por uma central de sistema UNO AZUN6CCMVAC para controlo de uma comporta motorizada ou de uma electroválvula, com ligação por cabo, entrada para detecção de janela aberta, entrada para detecção de presença e saída de alimentação para elemento motorizado, um termostato Think AZUN6THINKRB para controlo da temperatura de setpoint, com leitura de temperatura ambiente e humidade relativa, ecrã de tinta electrónica de 2,7" com botões tácteis capacitivos, de aço e vidro, ligação por cabo, montagem em superfície, cor branca, cabo eléctrico AZX6CABLEBUS10 de 10 m de comprimento, com condutor de cobre electrolítico recozido sem estanhar, de 2x0,5+2x0,22 mm² de secção e isolamento de PVC/A. (material) | 1 | 167 | 167.000 |
| mo005 | h | Oficial de 1ª instalador de ar condicionado. (mão de obra) | 0.216 | 25.32 | 5.469 |
| mo104 | h | Ajudante de instalador de ar condicionado. (mão de obra) | 0.173 | 23.99 | 4.150 |
| % | % | Custos directos complementares | 2 % | 176.619 | 3.532 |
|  |  | Custos directos |  |  | 180.151 |

## Recursos

**mt42air405a** Ud Sistema de controlo de uma zona em instalação de climatização
Dados técnicos: Custo energético 8.184 MJ; Emissão de CO2 0.544 kg
Resíduos:
- embalagem: re150101 Embalagens de papel e cartão. (componente de resíduo); rendimento 0.167 kg; Código LER 15 01 01; Massa do elemento 1 kg; Volume 0.001333 m3
- embalagem: re170203 Plástico. (componente de resíduo); rendimento 0.084 kg; Código LER 17 02 03; Massa do elemento 1 kg; Volume 0.001667 m3
