# Purgador de ar

- Propriedade do ficheiro: CYPE Ingenieros S.A.
- Formato: FIEBDC-3/2016
- Programa: Gerador de preços para construção civil. CYPE Ingenieros, S.A.
- Data: 23/05/2024
- Moeda: EUR
- Custos indirectos: 3 %
- IVA: 23 %

## I Instalações

### IC Aquecimento, arrefecimento, climatização e A.Q.S.

#### ICS Sistemas de condução de água

**ICS080** Ud Purgador de ar.
Purgador automático de ar com bóia e rosca de 1/8" de diâmetro, corpo e tampa de latão, para uma pressão máxima de funcionamento de 10 bar e uma temperatura máxima de 115°C. Inclusive elementos de montagem e acessórios necessários para o seu correcto funcionamento.
Inclui: Marcação. Colocação. Ligação. Verificação do seu correcto funcionamento.
Critério de medição de projecto: Número de unidades previstas, segundo documentação gráfica de Projecto.
Critério de medição de obra: Medir-se-á o número de unidades realmente executadas segundo especificações de Projecto.

| Código | Un | Descrição | Rendimento | Preço | Importância |
|---|---|---|---|---|---|
| mt37sgl020a | Ud | Purgador automático de ar com bóia e rosca de 1/8" de diâmetro, corpo e tampa de latão, para uma pressão máxima de funcionamento de 10 bar e uma temperatura máxima de 115°C. (material) | 1 | 18.43 | 18.430 |
| mt38www012 | Ud | Material auxiliar para instalações de aquecimento e A.Q.S. (material) | 0.05 | 2.1 | 0.105 |
| mo004 | h | Oficial de 1ª instalador de aquecimento. (mão de obra) | 0.108 | 23.31 | 2.517 |
| mo103 | h | Ajudante de instalador de aquecimento. (mão de obra) | 0.108 | 22.09 | 2.386 |
| % | % | Custos directos complementares | 2 % | 23.438 | 0.469 |
|  |  | Custos directos |  |  | 23.907 |

## Recursos

**mt37sgl020a** Ud Purgador automático de ar com bóia e rosca de 1/8" de diâmetro
Dados técnicos: Custo energético 21.123 MJ; Emissão de CO2 1.477 kg
Resíduos:
- embalagem: re150101 Embalagens de papel e cartão. (componente de resíduo); rendimento 0.072 kg; Código LER 15 01 01; Massa do elemento 1 kg; Volume 0.001333 m3
