# Colector

- Propriedade do ficheiro: CYPE Ingenieros S.A.
- Formato: FIEBDC-3/2016
- Programa: Gerador de preços para construção civil. CYPE Ingenieros, S.A.
- Data: 11/02/2025
- Moeda: EUR
- Custos indirectos: 3 %
- IVA: 23 %

## I Instalações

### IG Gases combustíveis

#### IGI Instalação interior

**IGI025** Ud Colector.
Colector de cobre, com entrada de 3/4" de diâmetro e três derivações de 1/2" de diâmetro, para união roscada e manómetro de aço inoxidável. Inclusive, elementos de montagem e outros acessórios necessários para o seu correcto funcionamento.
Inclui: Marcação. Colocação e fixação do colector. Montagem, ligação e verificação do seu correcto funcionamento.
Critério de medição de projecto: Número de unidades previstas, segundo documentação gráfica de Projecto.
Critério de medição de obra: Medir-se-á o número de unidades realmente executadas segundo especificações de Projecto.

| Código | Un | Descrição | Rendimento | Preço | Importância |
|---|---|---|---|---|---|
| mt43acc010a | Ud | Colector de cobre, com entrada de 3/4" de diâmetro e três derivações de 1/2" de diâmetro, para união roscada. (material) | 1 | 72.17 | 72.170 |
| mt43acc020 | Ud | Manómetro de aço inoxidável para uma pressão de 0 a 600 mbar, de 100 mm de diâmetro, rosca de ligação de 1/2" e precisão do 0,5%. (material) | 1 | 94.58 | 94.580 |
| mo010 | h | Oficial de 1ª instalador de gás. (mão de obra) | 0.343 | 25.32 | 8.685 |
| mo109 | h | Ajudante de instalador de gás. (mão de obra) | 0.343 | 23.99 | 8.229 |
| % | % | Custos directos complementares | 2 % | 183.664 | 3.673 |
|  |  | Custos directos |  |  | 187.337 |

## Recursos

**mt43acc010a** Ud Colector de cobre, com entrada de 3/4" de diâmetro e três derivações de 1/2" de diâmetro, para união roscada
Dados técnicos: Custo energético 24.735 MJ; Emissão de CO2 0.537 kg
Resíduos:
- embalagem: re150101 Embalagens de papel e cartão. (componente de resíduo); rendimento 0.072 kg; Código LER 15 01 01; Massa do elemento 1 kg; Volume 0.001333 m3

**mt43acc020** Ud Manómetro de aço inoxidável para uma pressão de 0 a 600 mbar
Dados técnicos: Custo energético 11.944 MJ; Emissão de CO2 1.811 kg
Resíduos:
- embalagem: re150101 Embalagens de papel e cartão; rendimento 0.072 kg
