# Vidro corta-fogo "CONTROL GLASS ACÚSTICO Y SOLAR"

- Propriedade do ficheiro: CYPE Ingenieros S.A.
- Formato: FIEBDC-3/2016
- Programa: Gerador de preços para construção civil. CYPE Ingenieros, S.A.
- Data: 11/02/2025
- Moeda: EUR
- Custos indirectos: 3 %
- IVA: 23 %

## L Vãos

### LV Vidros

#### LVG Corta-fogo

**LVG010** m² Vidro corta-fogo "CONTROL GLASS ACÚSTICO Y SOLAR".
Vidro corta-fogo Pyroguard Rapide "CONTROL GLASS ACÚSTICO Y SOLAR", 7 mm de espessura total, fixado na caixilharia homologada. Inclusive massa intumescente com propriedades ignífugas, para vedação de juntas.
Critérios considerados na determinação do preço da unidade de obra: O preço não inclui a caixilharia.
Inclui: Colocação e fixação das folhas de vidro. Vedação de juntas. Sinalização das folhas.
Critério de medição de projecto: Superfície de caixilharia a envidraçar, segundo documentação gráfica de Projecto, incluindo em cada folha com vitral as dimensões do caixilho.
Critério de medição de obra: Será medida a superfície realmente executada segundo especificações de Projecto, somando, para cada uma das peças, a superfície resultante de arredondar por excesso cada uma das suas arestas a múltiplos de 30 mm.

| Código | Un | Descrição | Rendimento | Preço | Importância |
|---|---|---|---|---|---|
| mt21vcf010aga | m² | Vidro corta-fogo Pyroguard Rapide "CONTROL GLASS ACÚSTICO Y SOLAR", 7 mm de espessura total; classificação de prestações 2B2, segundo EN 12600 e resistência ao fogo EW30, segundo NP EN 13501-1. (material) | 1.006 | 313.6 | 315.482 |
| mt41phi040a | Ud | Cartucho de 310 ml de massa intumescente, cor cinzento antracite, para vedação de juntas e aberturas. (material) | 0.3 | 21.24 | 6.372 |
| mt21vva021 | Ud | Material auxiliar para a colocação de vidros. (material) | 1 | 1.26 | 1.260 |
| mo055 | h | Oficial de 1ª vidraceiro. (mão de obra) | 0.396 | 26.31 | 10.419 |
| mo110 | h | Ajudante de vidraceiro. (mão de obra) | 0.396 | 25.65 | 10.157 |
| % | % | Custos directos complementares | 2 % | 343.690 | 6.874 |
|  |  | Custos directos |  |  | 350.564 |

Resíduos:
- colocação: mt21vcf010aga; factor de resíduo 0.0055
- colocação: mt41phi040a Cartucho de 310 ml de massa intumescente, cor cinzento antracite, para vedação de juntas e aberturas; factor de resíduo 0.0275

## Recursos

**mt21vcf010aga** m² Vidro corta-fogo Pyroguard Rapide "CONTROL GLASS ACÚSTICO Y SOLAR"
Dados técnicos: Custo energético 201.396 MJ; Emissão de CO2 14.887 kg; Código LER 17 02 02; Massa do elemento 15 kg; Volume 0.015 m3
Resíduos:
- embalagem: re170604 Materiais de isolamento não abrangidos em 17 06 01 e 17 06 03. (componente de resíduo); rendimento 0.016 kg; Código LER 17 06 04; Massa do elemento 1 kg; Volume 0.001667 m3

**mt41phi040a** Ud Cartucho de 310 ml de massa intumescente, cor cinzento antracite, para vedação de juntas e aberturas
Dados técnicos: Custo energético 46.874 MJ; Emissão de CO2 2.038 kg; Código LER 17 09 04; Massa do elemento 0.496 kg; Volume 0.000331 m3
Resíduos:
- embalagem: re170203 Plástico. (componente de resíduo); rendimento 0.2 kg; Código LER 17 02 03; Massa do elemento 1 kg; Volume 0.001667 m3
