# Isolamento sonoro do perímetro de apoio de parede de placas, com banda dessolidarizadora de espuma de poliuretano

- Propriedade do ficheiro: CYPE Ingenieros S.A.
- Formato: FIEBDC-3/2016
- Programa: Gerador de preços para construção civil. CYPE Ingenieros, S.A.
- Data: 11/02/2025
- Moeda: EUR
- Custos indirectos: 3 %
- IVA: 23 %

## N Isolamentos e impermeabilizações

### NB Isolamentos sonoros

#### NBJ Pontes acústicas

**NBJ006** m Isolamento sonoro do perímetro de apoio de parede de placas, com banda dessolidarizadora de espuma de poliuretano.
Isolamento sonoro do perímetro de apoio de parede de placas, realizado com banda autocolante dessolidarizante de espuma de poliuretano de células fechadas, de 3,2 mm de espessura e 30 mm de largura, para garantir a sua dessolidarização e optimizar o isolamento sonoro.
Inclui: Limpeza e preparação da superfície. Corte da banda dessolidarizadora. Colocação das bandas elásticas na base e nos laterais. Colocação das bandas elásticas no encontro da estrutura autoportante com a laje superior.
Critério de medição de projecto: Comprimento medido segundo documentação gráfica de Projecto.
Critério de medição de obra: Medir-se-á o comprimento realmente executado segundo especificações de Projecto.

| Código | Un | Descrição | Rendimento | Preço | Importância |
|---|---|---|---|---|---|
| mt12psg041a | m | Banda autocolante dessolidarizante de espuma de poliuretano de células fechadas, de 3,2 mm de espessura e 30 mm de largura, resistência térmica 0,10 m²°C/W, condutibilidade térmica 0,032 W/(m°C). (material) | 1.1 | 0.14 | 0.154 |
| mo100 | h | Ajudante de montador de pré-fabricados interiores. (mão de obra) | 0.055 | 24.04 | 1.322 |
| % | % | Custos directos complementares | 2 % | 1.476 | 0.030 |
|  |  | Custos directos |  |  | 1.506 |

Resíduos:
- colocação: mt12psg041a; factor de resíduo 0.06

## Recursos

**mt12psg041a** m Banda autocolante dessolidarizante de espuma de poliuretano de células fechadas
Dados técnicos: Custo energético 1.063 MJ; Emissão de CO2 0.052 kg; Código LER 17 06 04; Massa do elemento 0.0067 kg; Volume 0.000011 m3
Resíduos:
- embalagem: re170203 Plástico. (componente de resíduo); rendimento 0.001 kg; Código LER 17 02 03; Massa do elemento 1 kg; Volume 0.001667 m3
