# Isolamento sonoro do perímetro de apoio do pano de alvenaria, com banda dessolidarizadora viscoelástica

- Propriedade do ficheiro: CYPE Ingenieros S.A.
- Formato: FIEBDC-3/2016
- Programa: Gerador de preços para construção civil. CYPE Ingenieros, S.A.
- Data: 11/02/2025
- Moeda: EUR
- Custos indirectos: 3 %
- IVA: 23 %

## N Isolamentos e impermeabilizações

### NB Isolamentos sonoros

#### NBJ Pontes acústicas

**NBJ007** m Isolamento sonoro do perímetro de apoio do pano de alvenaria, com banda dessolidarizadora viscoelástica.
Isolamento sonoro do perímetro de apoio do pano de alvenaria, realizado com banda viscoelástica dessolidarizante, de alta densidade, de 100 mm de largura e de 4 mm de espessura; fixada aos encontros com outros elementos verticais com cola de cloropreno, de base solvente monocomponente, para garantir a sua dessolidarização e optimizar o isolamento sonoro.
Inclui: Limpeza e preparação da superfície. Corte da banda dessolidarizadora. Colocação das bandas elásticas na base e nos laterais. Colocação das bandas elásticas no encontro da alvenaria com a laje superior.
Critério de medição de projecto: Comprimento medido segundo documentação gráfica de Projecto.
Critério de medição de obra: Medir-se-á o comprimento realmente executado segundo especificações de Projecto.

| Código | Un | Descrição | Rendimento | Preço | Importância |
|---|---|---|---|---|---|
| mt16pnc012a | m | Banda viscoelástica dessolidarizante, de alta densidade, de 100 mm de largura e de 4 mm de espessura, rigidez dinâmica 18 MN/m³. (material) | 1.1 | 1.23 | 1.353 |
| mt18dww020a | l | Cola de cloropreno, de base solvente monocomponente. (material) | 0.04 | 6.61 | 0.264 |
| mo113 | h | Operário não qualificado construção. (mão de obra) | 0.055 | 23.29 | 1.281 |
| % | % | Custos directos complementares | 2 % | 2.898 | 0.058 |
|  |  | Custos directos |  |  | 2.956 |
