# Impermeabilização de remate superior de parapeito e fachada

- Propriedade do ficheiro: CYPE INGENIEROS, S.A.
- Formato: FIEBDC-3/2002
- Moeda: EUR
- Custos indirectos: 3.00 %
- IVA: 23.00 %

**NIF040** m² Impermeabilização de remate superior de parapeito e fachada, realizada através de revestimento contínuo elástico impermeabilizante à base de polímeros acrílicos em emulsão aquosa, Extreme Antigoteras "PINTURAS ISAVAL", cor telha, com um rendimento de 1,5 l/m², aplicado com rolo em duas demãos, e colocação de malha de fibra de vidro "PINTURAS ISAVAL", de 60 g/m² de massa superficial.
Execução de impermeabilização de remate superior de parapeito e fachada, realizada através da aplicação de duas demãos de revestimento contínuo elástico impermeabilizante à base de polímeros acrílicos em emulsão aquosa, Extreme Antigoteras "PINTURAS ISAVAL", cor telha, com um rendimento de 1,5 l/m², a primeira demão diluída com 15% de água e a seguinte diluída com 5 a 10% de água ou não diluída, preparado para receber o elemento de protecção (não incluído neste preço). Incluindo p/p de limpeza e preparação da superfície suporte e colocação de malha de fibra de vidro "PINTURAS ISAVAL", de 60 g/m² de massa superficial.
Inclui: Limpeza e preparação da superfície na qual se tem de aplicar a impermeabilização. Colocação da malha. Aplicação do impermeabilizante.
Critério de medição de projecto: Superfície medida segundo documentação gráfica de Projecto.
Critério de medição de obra: Medir-se-á a superfície realmente executada segundo especificações de Projecto.

| Código | Un | Descrição | Rendimento | Preço | Importância |
|---|---|---|---|---|---|
| mt15rei020a | m² | Malha de fibra de vidro "PINTURAS ISAVAL", de 60 g/m² de massa superficial, fornecida em rolos de 50 m (material) | 1.000 | 0.80 | 0.80 |
| mt15rei010cc | l | Revestimento contínuo elástico impermeabilizante à base de polímeros acrílicos em emulsão aquosa, Extreme Antigoteras "PINTURAS ISAVAL", cor telha. (material) | 1.500 | 11.46 | 17.19 |
| mo032 | h | Oficial de 1ª aplicador de produtos impermeabilizantes. (mão de obra) | 0.135 | 17.19 | 2.32 |
| mo070 | h | Ajudante de aplicador de produtos impermeabilizantes. (mão de obra) | 0.135 | 16.81 | 2.27 |
| % | % | Custos directos complementares | 2 % | 22.58 | 0.45 |
|  |  | Custos directos |  |  | 23.03 |
