# Impermeabilização de varandas e terraços. Sistema Morcem Dry "GRUPO PUMA"

- Propriedade do ficheiro: CYPE Ingenieros S.A.
- Formato: FIEBDC-3/2016
- Programa: Gerador de preços para construção civil. CYPE Ingenieros, S.A.
- Data: 11/02/2025
- Moeda: EUR
- Custos indirectos: 3 %
- IVA: 23 %

## N Isolamentos e impermeabilizações

### NI Impermeabilizações

#### NIG Varandas e lavandarias

**NIG400** m² Impermeabilização de varandas e terraços. Sistema Morcem Dry "GRUPO PUMA".
Impermeabilização de varandas e terraços. Sistema Morcem Dry "GRUPO PUMA", formado por duas camadas de argamassa flexível bicomponente, Morcem Dry F "GRUPO PUMA", cor cinzento, banda de reforço Bandtec "GRUPO PUMA" de 100 mm de largura, composta por uma lâmina viscoelástica revestida de geotêxtil não tecido em pontos singulares, reforçada com malha de fibra de vidro anti-álcalis, Malla Drypool "GRUPO PUMA"; e execução de ângulo côncavo, a meia cana, no encontro da cobertura com paramentos verticais com argamassa reparadora, reforçada com fibras, resistente aos sulfatos, Morcemrest RF35 "GRUPO PUMA", classe R3, tipo CC, segundo NP EN 1504-3.
Inclui: Execução de meia cana com argamassa. Aplicação da primeira camada de impermeabilizante. Colocação da banda de reforço. Colocação da malha. Resolução dos pontos singulares. Aplicação da segunda camada de impermeabilizante.
Critério de medição de projecto: Superfície medida em projecção horizontal, segundo documentação gráfica de Projecto, desde as faces interiores dos parapeitos ou muretes perimetrais que a limitam.
Critério de medição de obra: Medir-se-á, em projecção horizontal, a superfície realmente executada segundo especificações de Projecto, desde as faces interiores dos parapeitos ou muretes perimetrais que a limitam.

| Código | Un | Descrição | Rendimento | Preço | Importância |
|---|---|---|---|---|---|
| mt28mrp011b | kg | Argamassa reparadora, reforçada com fibras, resistente aos sulfatos, de alta resistência mecânica e retracção compensada, Morcemrest RF35 "GRUPO PUMA", com uma resistência à compressão aos 28 dias maior ou igual a 40 N/mm² e um módulo de elasticidade maior ou igual a 17000 N/mm², classe R3, tipo CC, segundo NP EN 1504-3, Euroclasse A1 de reacção ao fogo, segundo NP EN 13501-1, composta por cimentos especiais, inertes seleccionados, aditivos e fibras, aplicado em espessuras até 35 mm na vertical e 75 mm na horizontal. (material) | 1.5 | 0.71 | 1.065 |
| mt15igp053a | m | Banda de reforço Bandtec "GRUPO PUMA" de 100 mm de largura, composta por uma lâmina viscoelástica revestida de geotêxtil não tecido. (material) | 0.1 | 4.83 | 0.483 |
| mt15igp010l | kg | Argamassa flexível bicomponente, Morcem Dry F "GRUPO PUMA", cor cinzento, composta por ligantes hidráulicos e resinas sintéticas, resistência à pressão hidrostática positiva e negativa de 15 bar, com certificado de potabilidade, segundo NP EN 1504-2. (material) | 4.5 | 2.99 | 13.455 |
| mt15igp052a | m² | Malha de fibra de vidro anti-álcalis, Malla Drypool "GRUPO PUMA". (material) | 1.1 | 1.94 | 2.134 |
| mo032 | h | Oficial de 1ª aplicador de produtos impermeabilizantes. (mão de obra) | 0.2 | 24.63 | 4.926 |
| mo070 | h | Ajudante de aplicador de produtos impermeabilizantes. (mão de obra) | 0.2 | 24.04 | 4.808 |
| % | % | Custos directos complementares | 2 % | 26.871 | 0.537 |
|  |  | Custos directos |  |  | 27.408 |

Resíduos:
- colocação: mt28mrp011b; factor de resíduo 0.0063
- colocação: mt15igp010l; factor de resíduo 0.0066
- colocação: mt15igp052a Malha de fibra de vidro anti-álcalis, Malla Drypool "GRUPO PUMA"; factor de resíduo 0.055

## Recursos

**mt28mrp011b** kg Argamassa reparadora
Dados técnicos: Custo energético 5.534 MJ; Emissão de CO2 0.544 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt15igp010l** kg Argamassa flexível bicomponente
Dados técnicos: Custo energético 3.176 MJ; Emissão de CO2 0.223 kg; Código LER 17 01 01; Massa do elemento 1 kg; Volume 0.000667 m3
Resíduos:
- embalagem: re150101 Embalagens de papel e cartão; rendimento 0.003 kg
- embalagem: re150104 Embalagens de metal. (componente de resíduo); rendimento 0.003 kg; Código LER 15 01 04; Massa do elemento 1 kg; Volume 0.001667 m3
- embalagem: re170201 Madeira; rendimento 0.003 kg
- embalagem: re170203 Plástico; rendimento 0.001 kg

**mt15igp052a** m² Malha de fibra de vidro anti-álcalis, Malla Drypool "GRUPO PUMA"
Dados técnicos: Custo energético 6.517 MJ; Emissão de CO2 0.321 kg; Código LER 17 02 03; Massa do elemento 0.06 kg; Volume 0.0001 m3
Resíduos:
- embalagem: re170203 Plástico; rendimento 0.024 kg
