# Cobertura plana não acessível

- Propriedade do ficheiro: CYPE Ingenieros S.A.
- Formato: FIEBDC-3/2016
- Programa: Gerador de preços para construção civil. CYPE Ingenieros, S.A.
- Data: 26/07/2021
- Moeda: EUR
- Custos indirectos: 3 %
- IVA: 23 %

## Q Coberturas

### QA Planas

#### QAD Não acessíveis, não ventiladas

**QAD121** m² Cobertura plana não acessível, não ventilada, com godo, tipo invertida, pendente de 1% a 5%. CAMADA SEPARADORA SOB FORMAÇÃO DE PENDENTES: tela de polietileno de alta densidade (PEAD/HDPE), de 0,75 mm de espessura e 705 g/m²; FORMAÇÃO DE PENDENTES: com guias de rincões, laroz e juntas com mestras de tijolo cerâmico furado duplo e camada de betão leve, de resistência à compressão 1,5 MPa e 480 kg/m³ de densidade, pré-misturado com argila expandida de granulometria entre 3 e 9 mm, cimento cinzento e aditivos, com espessura média de 3 cm; IMPERMEABILIZAÇÃO: tipo monocamada, não colada, formada por uma lâmina de borracha sintética EPDM de alta densidade, de 1,2 mm de espessura, fixada ao suporte em perímetro e juntas e sobreposições fixadas com fita autocolante, de borracha sintética EPDM e 76 mm de largura, com prévia aplicação de primário com base dissolvente; CAMADA SEPARADORA SOB ISOLAMENTO: geotêxtil não tecido composto por fibras de poliéster entrelaçadas, (500 g/m²); ISOLAMENTO TÉRMICO: painel rígido de poliestireno extrudido, de superfície lisa e bordo lateral a meia madeira, de 50 mm de espessura, resistência à compressão >= 300 kPa; CAMADA SEPARADORA SOB PROTECÇÃO: geotêxtil não tecido composto por fibras de poliéster entrelaçadas, (500 g/m²); CAMADA DE PROTECÇÃO: Camada de seixos rolados lavados, com uma espessura média de 10 cm.
Cobertura plana não acessível, não ventilada, com godo, tipo invertida, pendente de 1% a 5%. CAMADA SEPARADORA SOB FORMAÇÃO DE PENDENTES: tela de polietileno de alta densidade (PEAD/HDPE), de 0,75 mm de espessura e 705 g/m²; FORMAÇÃO DE PENDENTES: com guias de rincões, laroz e juntas com mestras de tijolo cerâmico furado duplo e camada de betão leve, de resistência à compressão 1,5 MPa e 480 kg/m³ de densidade, pré-misturado com argila expandida de granulometria entre 3 e 9 mm, cimento cinzento e aditivos, com espessura média de 3 cm; IMPERMEABILIZAÇÃO: tipo monocamada, não colada, formada por uma lâmina de borracha sintética EPDM de alta densidade, de 1,2 mm de espessura, fixada ao suporte em perímetro e juntas e sobreposições fixadas com fita autocolante, de borracha sintética EPDM e 76 mm de largura, com prévia aplicação de primário com base dissolvente; CAMADA SEPARADORA SOB ISOLAMENTO: geotêxtil não tecido composto por fibras de poliéster entrelaçadas, (500 g/m²); ISOLAMENTO TÉRMICO: painel rígido de poliestireno extrudido, de superfície lisa e bordo lateral a meia madeira, de 50 mm de espessura, resistência à compressão >= 300 kPa; CAMADA SEPARADORA SOB PROTECÇÃO: geotêxtil não tecido composto por fibras de poliéster entrelaçadas, (500 g/m²); CAMADA DE PROTECÇÃO: Camada de seixos rolados lavados, com uma espessura média de 10 cm.
Inclui: Marcação dos pontos singulares. Marcação das pendentes e traçado de rincões, larozes e juntas. Colocação da camada separadora sob formação de pendentes. Formação de pendentes com guias de rincões, laroz e juntas com mestras de tijolo. Enchimento de juntas com poliestireno expandido. Betonagem e nivelamento do betão leve até alcançar o nível de coroamento das mestras. Limpeza e preparação da superfície. Colocação da impermeabilização. Colocação da camada separadora sob isolamento. Revisão da superfície base na qual se realiza a fixação do isolamento de acordo com as exigências da técnica a utilizar. Corte, ajuste e colocação do isolamento. Colocação da camada separadora sob protecção. Colocação e espalhamento da camada de protecção de godo.
Critério de medição de projecto: Superfície medida em projecção horizontal, segundo documentação gráfica de Projecto, desde as faces interiores dos parapeitos ou muretes perimetrais que a limitam.
Critério de medição de obra: Medir-se-á, em projecção horizontal, a superfície realmente executada segundo especificações de Projecto, desde as faces interiores dos parapeitos ou muretes perimetrais que a limitam.
Critérios considerados na determinação do preço da unidade de obra: O preço não inclui a execução e a vedação das juntas nem a execução de remates nos encontros com paramentos e drenagens.

| Código | Un | Descrição | Rendimento | Preço | Importância |
|---|---|---|---|---|---|
| mt15dag200a | m² | Tela de polietileno de alta densidade (PEAD/HDPE), de 0,75 mm de espessura e 705 g/m², Euroclasse E de reacção ao fogo. (material) | 1.05 | 2.92 | 3.066 |
| mt04lpt010c | Ud | Tijolo cerâmico furado duplo, para revestir, 30x20x9 cm, para utilização em alvenaria protegida (peça P), densidade 746 kg/m³, segundo NP EN 771-1. (material) | 3 | 0.17 | 0.510 |
| mt10hlw020a | m³ | Betão leve, de resistência à compressão 1,5 MPa e 480 kg/m³ de densidade, pré-misturado com argila expandida de granulometria entre 3 e 9 mm, cimento cinzento e aditivos. (material) | 0.03 | 210.9 | 6.327 |
| mt16pea020b | m² | Painel rígido de poliestireno expandido, segundo NP EN 13163, bordo lateral recto, de 20 mm de espessura, resistência térmica 0,55 m²°C/W, condutibilidade térmica 0,036 W/(m°C), para junta de dilatação. (material) | 0.01 | 1.34 | 0.013 |
| mt15dan610a | m² | Lâmina de borracha sintética EPDM de alta densidade, de 1,2 mm de espessura, com resistência ao envelhecimento e aos raios UV. (material) | 1.1 | 9.06 | 9.966 |
| mt15dan630a | l | Primário com base dissolvente, para limpeza de sobreposições em lâminas de borracha sintética EPDM de alta densidade. (material) | 0.001 | 11.97 | 0.012 |
| mt15dan620a | m | Fita autocolante, de borracha sintética EPDM, 76 mm de largura e 0,75 mm de espessura, para vedação de emendas em lâminas de borracha sintética EPDM de alta densidade. (material) | 0.1 | 4.15 | 0.415 |
| mt14gsa020ei | m² | Geotêxtil não tecido composto por fibras de poliéster entrelaçadas, com uma resistência à tracção longitudinal de 6,8 kN/m, uma resistência à tracção transversal de 7,8 kN/m, uma abertura de cone ao ensaio de perfuração dinâmica segundo NP EN ISO 13433 inferior a 3 mm, resistência CBR ao punçoamento 1,7 kN e uma massa superficial de 500 g/m², segundo EN 13252. (material) | 2.1 | 1.74 | 3.654 |
| mt16pxa010ab | m² | Painel rígido de poliestireno extrudido, segundo EN 13164, de superfície lisa e bordo lateral a meia madeira, de 50 mm de espessura, resistência à compressão >= 300 kPa, resistência térmica 1,5 m²°C/W, condutibilidade térmica 0,033 W/(m°C), Euroclasse E de reacção ao fogo segundo NP EN 13501-1, com código de designação XPS-EN 13164-T1-CS(10/Y)300-DS(70,90)-DLT(2)5-CC(2/1,5/50)125-WL(T)0,7-WD(V)3-FTCD1. (material) | 1.05 | 4.39 | 4.610 |
| mt01arc010 | t | Seixos rolados lavados, de granulometria compreendida entre 16 e 32 mm. (material) | 0.18 | 21.23 | 3.821 |
| mq06hor010 | h | Betoneira. (equipamento) | 0.021 | 1.68 | 0.035 |
| mo020 | h | Oficial de 1ª construção. (mão de obra) | 0.191 | 19.19 | 3.665 |
| mo113 | h | Operário não qualificado construção. (mão de obra) | 0.274 | 18.15 | 4.973 |
| mo054 | h | Oficial de 1ª montador de isolamentos. (mão de obra) | 0.055 | 19.73 | 1.085 |
| mo101 | h | Ajudante de montador de isolamentos. (mão de obra) | 0.055 | 18.74 | 1.031 |
| mo029 | h | Oficial de 1ª aplicador de lâminas impermeabilizantes. (mão de obra) | 0.142 | 19.19 | 2.725 |
| mo067 | h | Ajudante de aplicador de lâminas impermeabilizantes. (mão de obra) | 0.142 | 18.74 | 2.661 |
| % | % | Custos directos complementares | 2 % | 48.569 | 0.971 |
|  |  | Custos directos |  |  | 49.540 |

Resíduos:
- colocação: mt15dag200a Tela de polietileno de alta densidade (PEAD/HDPE), de 0,75 mm de espessura e 705 g/m², Euroclasse E de reacção ao fogo; factor de resíduo 0.06
- colocação: mt04lpt010c; factor de resíduo 0.14
- colocação: mt10hlw020a; factor de resíduo 0.0025
- colocação: mt16pea020b; factor de resíduo 0.048
- colocação: mt15dan610a; factor de resíduo 0.0558571
- colocação: mt15dan630a Primário com base dissolvente, para limpeza de sobreposições em lâminas de borracha sintética EPDM de alta densidade; factor de resíduo 0.035
- colocação: mt14gsa020ei; factor de resíduo 0.06
- colocação: mt16pxa010ab; factor de resíduo 0.048
- colocação: mt01arc010 Seixos rolados lavados, de granulometria compreendida entre 16 e 32 mm; factor de resíduo 0.0040935

## Recursos

**mt15dag200a** m² Tela de polietileno de alta densidade (PEAD/HDPE), de 0,75 mm de espessura e 705 g/m², Euroclasse E de reacção ao fogo
Dados técnicos: Custo energético 58.402 MJ; Emissão de CO2 8.132 kg; Código LER 17 06 04; Massa do elemento 0.705 kg; Volume 0.001175 m3
Resíduos:
- embalagem: re170203 Plástico. (componente de resíduo); rendimento 0.024 kg; Código LER 17 02 03; Massa do elemento 1 kg; Volume 0.001667 m3

**mt04lpt010c** Ud Tijolo cerâmico furado duplo
Dados técnicos: Custo energético 13.834 MJ; Emissão de CO2 0.796 kg; Código LER 17 01 02; Massa do elemento 3.5 kg; Volume 0.0028 m3
Resíduos:
- embalagem: re170201 Madeira. (componente de resíduo); rendimento 0.026 kg; Código LER 17 02 01; Massa do elemento 1 kg; Volume 0.000909 m3
- embalagem: re170203 Plástico; rendimento 0.001 kg

**mt10hlw020a** m³ Betão leve, de resistência à compressão 1,5 MPa e 480 kg/m³ de densidade
Dados técnicos: Custo energético 230.400 MJ; Emissão de CO2 43.200 kg; Código LER 17 01 01; Massa do elemento 480 kg; Volume 0.32 m3

**mt16pea020b** m² Painel rígido de poliestireno expandido
Dados técnicos: Custo energético 57.143 MJ; Emissão de CO2 1.979 kg; Código LER 17 06 04; Massa do elemento 0.6 kg; Volume 0.001 m3
Resíduos:
- embalagem: re170203 Plástico; rendimento 0.024 kg

**mt15dan610a** m² Lâmina de borracha sintética EPDM de alta densidade
Dados técnicos: Custo energético 129.136 MJ; Emissão de CO2 5.648 kg; Código LER 17 02 03; Massa do elemento 1.4 kg; Volume 0.002333 m3
Resíduos:
- embalagem: re170203 Plástico; rendimento 0.058 kg

**mt15dan630a** l Primário com base dissolvente, para limpeza de sobreposições em lâminas de borracha sintética EPDM de alta densidade
Dados técnicos: Custo energético 80.035 MJ; Emissão de CO2 4.332 kg; Código LER 17 09 04; Massa do elemento 0.9 kg; Volume 0.0006 m3
Resíduos:
- embalagem: re150104 Embalagens de metal. (componente de resíduo); rendimento 0.064 kg; Código LER 15 01 04; Massa do elemento 1 kg; Volume 0.001667 m3

**mt15dan620a** m Fita autocolante
Dados técnicos: Custo energético 5.863 MJ; Emissão de CO2 0.255 kg

**mt14gsa020ei** m² Geotêxtil não tecido composto por fibras de poliéster entrelaçadas
Dados técnicos: Custo energético 23.112 MJ; Emissão de CO2 1.005 kg; Código LER 17 06 04; Massa do elemento 0.5 kg; Volume 0.000833 m3
Resíduos:
- embalagem: re170203 Plástico; rendimento 0.024 kg

**mt16pxa010ab** m² Painel rígido de poliestireno extrudido
Dados técnicos: Custo energético 81.242 MJ; Emissão de CO2 3.590 kg; Código LER 17 06 04; Massa do elemento 1.5 kg; Volume 0.0025 m3
Resíduos:
- embalagem: re170203 Plástico; rendimento 0.024 kg

**mt01arc010** t Seixos rolados lavados, de granulometria compreendida entre 16 e 32 mm
Dados técnicos: Custo energético 150.000 MJ; Emissão de CO2 8.000 kg; Código LER 01 04 08; Massa do elemento 1000 kg; Volume 0.666667 m3
