# Formação de pendentes com muretes, em cobertura plana ventilada

- Propriedade do ficheiro: CYPE Ingenieros S.A.
- Formato: FIEBDC-3/2016
- Programa: Gerador de preços para construção civil. CYPE Ingenieros, S.A.
- Data: 09/06/2025
- Moeda: EUR
- Custos indirectos: 3 %
- IVA: 23 %

## Q Coberturas

### QA Planas acessíveis, não ventiladas

#### QAY Reparações

**QAY011** m² Formação de pendentes com muretes, em cobertura plana ventilada.
Formação de pendentes em cobertura plana ventilada, com painel cerâmico furado com encaixe macho-fêmea de 50x20x3 cm com camada de regularização de argamassa de cimento, confeccionada em obra, dosificação 1:6, de 3 cm de espessura, acabamento afagado apoiado sobre muretes de tijolo cerâmico furado de 30x20x9 cm, assente com argamassa de cimento, confeccionada em obra, dosificação 1:6, dispostos cada 50 cm e com 30 cm de altura média, rematados superiormente com mestras de argamassa de cimento, confeccionada em obra, dosificação 1:6. Incluindo limpeza e preparação da superfície suporte, marcação das pendentes e traçado de rincões, larozes e juntas, formação de mestras, enchimento de juntas com poliestireno expandido de 2 cm de espessura, execução dos muretes e remate com mestra superior e fita de papel.
Inclui: Limpeza e preparação da superfície suporte. Marcação das pendentes e traçado de rincões, larozes e juntas. Formação de pendentes com guias de rincões, laroz e juntas com mestras de tijolo. Enchimento de juntas com poliestireno expandido. Execução dos muretes. Aplicação de mestras no remate dos muretes para receber o painel. Colocação das cintas de papel sobre os muretes. Execução do painel cerâmico com encaixe macho-fêmea sobre os muretes. Descarga, espalhamento e nivelamento com réguas da camada de argamassa de regularização.
Critério de medição de projecto: Superfície da cobertura medida em projecção horizontal, segundo documentação gráfica de Projecto, desde as faces interiores dos parapeitos ou muretes perimetrais que a limitam.
Critério de medição de obra: Será medida, em projecção horizontal, a superfície de cobertura realmente executada segundo especificações de Projecto, desde as faces interiores dos parapeitos ou muretes perimetrais que a limitam.

| Código | Un | Descrição | Rendimento | Preço | Importância |
|---|---|---|---|---|---|
| mt04lpt010c | Ud | Tijolo cerâmico furado duplo, para revestir, 30x20x9 cm, para utilização em alvenaria protegida (peça P), densidade 746 kg/m³, segundo NP EN 771-1. (material) | 9 | 0.29 | 2.610 |
| mt08aaa010a | m³ | Água. (material) | 0.007 | 1.5 | 0.011 |
| mt01arg005a | t | Areia de pedreira, para argamassa preparada em obra. (material) | 0.06 | 18 | 1.080 |
| mt08cem011a | kg | Cimento Portland CEM II/B-L 32,5 R, cor cinzento, em sacos, segundo NP EN 197-1. (material) | 9.158 | 0.1 | 0.916 |
| mt16pea020b | m² | Painel rígido de poliestireno expandido, segundo NP EN 13163, bordo lateral recto, de 20 mm de espessura, resistência térmica 0,55 m²°C/W, condutibilidade térmica 0,036 W/(m°C), para junta de dilatação. (material) | 0.01 | 1.34 | 0.013 |
| mt13blw200 | m² | Papel kraft. (material) | 0.198 | 0.21 | 0.042 |
| mt04lvg020a | Ud | Painel cerâmico furado com encaixe macho-fêmea, para revestir, 50x20x3 cm, com topos rectos. (material) | 10 | 0.61 | 6.100 |
| mq06hor010 | h | Betoneira eléctrica com uma capacidade de amassadura de 160 l. (equipamento) | 0.03 | 3.45 | 0.104 |
| mo020 | h | Oficial de 1ª construção. (mão de obra) | 0.766 | 24.63 | 18.867 |
| mo113 | h | Operário não qualificado construção. (mão de obra) | 1.087 | 23.29 | 25.316 |
| % | % | Custos directos complementares | 2 % | 55.059 | 1.101 |
|  |  | Custos directos |  |  | 56.160 |

Resíduos:
- colocação: mt04lpt010c; factor de resíduo 0.0516306
- colocação: mt01arg005a Areia de pedreira, para argamassa preparada em obra; factor de resíduo 0.00501329
- colocação: mt08cem011a Cimento Portland CEM II/B-L 32,5 R, cor cinzento, em sacos, segundo NP EN 197-1; factor de resíduo 0.01512
- colocação: mt16pea020b; factor de resíduo 0.048
- colocação: mt13blw200 Papel kraft; factor de resíduo 0.044
- colocação: mt04lvg020a Painel cerâmico furado com encaixe macho-fêmea, para revestir, 50x20x3 cm, com topos rectos; factor de resíduo 0.0462

## Recursos

**mt04lpt010c** Ud Tijolo cerâmico furado duplo
Dados técnicos: Custo energético 11.437 MJ; Emissão de CO2 0.829 kg; Código LER 17 01 02; Massa do elemento 3.5 kg; Volume 0.0028 m3
Resíduos:
- embalagem: re170201 Madeira. (componente de resíduo); rendimento 0.008 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem011a** kg Cimento Portland CEM II/B-L 32,5 R, cor cinzento, em sacos, segundo NP EN 197-1
Dados técnicos: Custo energético 3.769 MJ; Emissão de CO2 0.669 kg; Código LER 17 01 01; Massa do elemento 1 kg; Volume 0.000667 m3
Resíduos:
- embalagem: re150101 Embalagens de papel e cartão. (componente de resíduo); rendimento 0.011 kg; Código LER 15 01 01; Massa do elemento 1 kg; Volume 0.001333 m3
- embalagem: re170203 Plástico; rendimento 0.002 kg

**mt16pea020b** m² Painel rígido de poliestireno expandido
Dados técnicos: Custo energético 57.501 MJ; Emissão de CO2 1.999 kg; Código LER 17 06 04; Massa do elemento 0.6 kg; Volume 0.001 m3
Resíduos:
- embalagem: re170203 Plástico; rendimento 0.024 kg

**mt13blw200** m² Papel kraft
Dados técnicos: Custo energético 0.024 MJ; Emissão de CO2 0.037 kg; Código LER 20 01 01; Massa do elemento 0.044 kg; Volume 0.000059 m3

**mt04lvg020a** Ud Painel cerâmico furado com encaixe macho-fêmea, para revestir, 50x20x3 cm, com topos rectos
Dados técnicos: Custo energético 13.490 MJ; Emissão de CO2 0.845 kg; Código LER 17 01 03; Massa do elemento 4 kg; Volume 0.0032 m3
Resíduos:
- embalagem: re170201 Madeira; rendimento 0.005 kg
- embalagem: re170203 Plástico; rendimento 0.003 kg
