# Revestimento térmico e sonoro com argamassa leve de cal e granulados de cortiça, sobre paramento interior

- Propriedade do ficheiro: CYPE Ingenieros S.A.
- Formato: FIEBDC-3/2016
- Programa: Gerador de preços para construção civil. CYPE Ingenieros, S.A.
- Data: 23/05/2024
- Moeda: EUR
- Custos indirectos: 3 %
- IVA: 23 %

## R Revestimentos

### RK Pinturas, argamassas e revestimentos para isolamento térmico e sonoro

#### RKG Argamassas de cal e granulados de cortiça

**RKG010** m² Revestimento térmico e sonoro com argamassa leve de cal e granulados de cortiça, sobre paramento interior.
Revestimento térmico e sonoro com argamassa leve, tipo LW CSII W0, segundo EN 998-1, cor cinzento, composta por cal hidráulica natural, tipo NHL 3,5, segundo NP EN 459-1, granulados de cortiça de granulometria compreendida entre 0 e 3 mm, sílica de fumo, fonólito e pedra-pomes, armada e reforçada com malha de fibra de vidro, aplicado em camadas sucessivas, de 20 mm de espessura total, directa, aplicada manualmente, sobre paramento interior de alvenaria cerâmica, vertical, até 3 m de altura. Inclusive perfil para protecção de arestas de alumínio.
Critérios considerados na determinação do preço da unidade de obra: O preço inclui a protecção dos elementos da envolvente que possam ser afectados durante os trabalhos e a resolução de pontos singulares.
Inclui: Preparação da superfície suporte. Disposição dos panos de trabalho. Preparação da argamassa. Aplicação da argamassa. Realização de juntas e pontos singulares. Cura da argamassa.
Critério de medição de projecto: Superfície medida segundo documentação gráfica de Projecto, deduzindo 50% das aberturas entre 2 e 4 m² e 100% das aberturas maiores que 4 m², adicionando no entanto, nas últimas, a superfície da parte interior da abertura, correspondente ao desenvolvimento de ombreiras e padieiras. Nas aberturas que não se deduzam, ou que se deduzam parcialmente, estão incluídos os trabalhos de realizar a superfície interior da abertura.
Critério de medição de obra: Medir-se-á a superfície realmente executada segundo especificações de Projecto, deduzindo 50% das aberturas entre 2 e 4 m² e 100% das aberturas maiores que 4 m², adicionando no entanto, nas últimas, a superfície da parte interior da abertura, correspondente ao desenvolvimento de ombreiras e padieiras. Nas aberturas que não se deduzam, ou que se deduzam parcialmente, estão incluídos os trabalhos de realizar a superfície interior da abertura.

| Código | Un | Descrição | Rendimento | Preço | Importância |
|---|---|---|---|---|---|
| mt28mds010b | kg | Argamassa leve, tipo LW CSII W0, segundo EN 998-1, para utilização em interiores ou em exteriores, cor cinzento, composta por cal hidráulica natural, tipo NHL 3,5, segundo NP EN 459-1, granulados de cortiça de granulometria compreendida entre 0 e 3 mm, sílica de fumo, fonólito e pedra-pomes; condutibilidade térmica 0,037 W/(m°C), Euroclasse A1 de reacção ao fogo, segundo NP EN 13501-1, densidade 250 kg/m³. (material) | 5.2 | 4.37 | 22.724 |
| mt08aaa010a | m³ | Água. (material) | 0.001 | 1.5 | 0.002 |
| mt28mds001b | m² | Malha de fibra de vidro, de 10x20 mm de vão de malha, de 140 g/m² de massa superficial, 0,68 mm de espessura e de 1x50 m, para armar argamassas. (material) | 1.05 | 2.61 | 2.741 |
| mt28mon030 | m | Perfil para juntas de PVC. (material) | 0.75 | 0.35 | 0.263 |
| mt28vye040a | m | De protecção de arestas de alumínio, de 5 mm de espessura e 25 mm de desenvolvimento, para a protecção de arestas. (material) | 0.2 | 2.06 | 0.412 |
| mo039 | h | Oficial de 1ª rebocador. (mão de obra) | 0.498 | 22.68 | 11.295 |
| mo111 | h | Operário especializado rebocador. (mão de obra) | 0.301 | 22.36 | 6.730 |
| % | % | Custos directos complementares | 2 % | 44.167 | 0.883 |
|  |  | Custos directos |  |  | 45.050 |

Resíduos:
- colocação: mt28mds010b; factor de resíduo 0.0066
- colocação: mt28mds001b; factor de resíduo 0.055
- colocação: mt28mon030 Perfil para juntas de PVC; factor de resíduo 0.08

## Recursos

**mt28mds010b** kg Argamassa leve, tipo LW CSII W0
Dados técnicos: Custo energético 19.848 MJ; Emissão de CO2 0.912 kg; Código LER 17 01 01; Massa do elemento 1 kg; Volume 0.000667 m3
Resíduos:
- embalagem: re150101 Embalagens de papel e cartão. (componente de resíduo); rendimento 0.014 kg; Código LER 15 01 01; Massa do elemento 1 kg; Volume 0.001333 m3

**mt08aaa010a** m³ Água
Dados técnicos: Custo energético 60.000 MJ; Emissão de CO2 30.000 kg

**mt28mds001b** m² Malha de fibra de vidro
Dados técnicos: Custo energético 12.107 MJ; Emissão de CO2 0.596 kg; Código LER 17 02 03; Massa do elemento 0.14 kg; Volume 0.000233 m3
Resíduos:
- embalagem: re170203 Plástico. (componente de resíduo); rendimento 0.024 kg; Código LER 17 02 03; Massa do elemento 1 kg; Volume 0.001667 m3

**mt28mon030** m Perfil para juntas de PVC
Dados técnicos: Custo energético 8.631 MJ; Emissão de CO2 0.272 kg; Código LER 17 02 03; Massa do elemento 0.07 kg; Volume 0.000117 m3
Resíduos:
- embalagem: re170201 Madeira. (componente de resíduo); rendimento 0.04 kg; Código LER 17 02 01; Massa do elemento 1 kg; Volume 0.000909 m3
- embalagem: re170203 Plástico; rendimento 0.001 kg
