# Pintura com tinta antibacteriana sobre paramento interior

- Propriedade do ficheiro: CYPE Ingenieros S.A.
- Formato: FIEBDC-3/2016
- Programa: Gerador de preços para construção civil. CYPE Ingenieros, S.A.
- Data: 11/02/2025
- Moeda: EUR
- Custos indirectos: 3 %
- IVA: 23 %

## R Revestimentos

### RO Pinturas específicas

#### ROD Antibacterianas

**ROD010** m² Pintura com tinta antibacteriana sobre paramento interior.
Aplicação manual de duas demãos de tinta antibacteriana, branco, acabamento mate, textura lisa, a primeira demão diluída com 10 a 25% de água e a seguinte diluída com 5 a 15% de água, (rendimento: 0,1 l/m² cada demão); aplicação prévia de uma demão de primário acrílico regulador da absorção, sobre paramento interior de argamassa, vertical, até 3 m de altura.
Critérios considerados na determinação do preço da unidade de obra: O preço inclui a protecção dos elementos da envolvente que possam ser afectados durante os trabalhos e a resolução de pontos singulares.
Inclui: Preparação da superfície suporte. Aplicação de uma demão de primário. Aplicação de duas demãos de acabamento.
Critério de medição de projecto: Superfície medida segundo documentação gráfica de Projecto, com o mesmo critério que o suporte base.
Critério de medição de obra: Medir-se-á a superfície realmente executada segundo especificações de Projecto, com o mesmo critério que o suporte base.

| Código | Un | Descrição | Rendimento | Preço | Importância |
|---|---|---|---|---|---|
| mt27pfs010b | l | Primário acrílico, regulador da absorção, permeável ao vapor de água e resistente aos álcalis, para aplicar com trincha, rolo ou pistola. (material) | 0.058 | 6.78 | 0.393 |
| mt27pij020a | l | Tinta antibacteriana para interior, à base de copolímeros acrílicos e pigmentos, cor branca, acabamento mate, textura lisa, lavável, anti-bolor, transpirável e anti-humidade, segundo ISO 22196; para aplicar com trincha, rolo ou pistola. (material) | 0.2 | 5.41 | 1.082 |
| mo038 | h | Oficial de 1ª pintor. (mão de obra) | 0.132 | 24.63 | 3.251 |
| mo076 | h | Ajudante de pintor. (mão de obra) | 0.132 | 24.04 | 3.173 |
| % | % | Custos directos complementares | 2 % | 7.899 | 0.158 |
|  |  | Custos directos |  |  | 8.057 |

Resíduos:
- colocação: mt27pfs010b; factor de resíduo 0.0535314
- colocação: mt27pij020a; factor de resíduo 0.055

## Recursos

**mt27pfs010b** l Primário acrílico
Dados técnicos: Custo energético 79.458 MJ; Emissão de CO2 3.024 kg; Código LER 17 09 04; Massa do elemento 1.05 kg; Volume 0.0007 m3
Resíduos:
- embalagem: re150104 Embalagens de metal. (componente de resíduo); rendimento 0.047 kg; Código LER 15 01 04; Massa do elemento 1 kg; Volume 0.001667 m3

**mt27pij020a** l Tinta antibacteriana para interior
Dados técnicos: Custo energético 43.466 MJ; Emissão de CO2 2.147 kg; Código LER 08 01 11; Massa do elemento 1.52 kg; Volume 0.001689 m3
Resíduos:
- embalagem: re170203 Plástico. (componente de resíduo); rendimento 0.023 kg; Código LER 17 02 03; Massa do elemento 1 kg; Volume 0.001667 m3
