# Perfil para junta perimetral

- Propriedade do ficheiro: CYPE Ingenieros S.A.
- Formato: FIEBDC-3/2016
- Programa: Gerador de preços para construção civil. CYPE Ingenieros, S.A.
- Data: 09/06/2025
- Moeda: EUR
- Custos indirectos: 3 %
- IVA: 23 %

## R Revestimentos

### RS Pavimentos

#### RSG De peças cerâmicas

**RSG031** m Perfil para junta perimetral.
Perfil flexível para juntas perimetrais, de PVC, de 4,5 mm de altura e 5 mm de largura, com junta de absorção de movimentos de CPE, cor branca RAL 9010 acabamento brilhante, e perfurações trapezoidais para a sua fixação.
Inclui: Marcação da disposição das peças segundo o seu comprimento. Corte das peças. Fixação das peças.
Critério de medição de projecto: Comprimento medido segundo documentação gráfica de Projecto.
Critério de medição de obra: Medir-se-á o comprimento realmente executado segundo especificações de Projecto.

| Código | Un | Descrição | Rendimento | Preço | Importância |
|---|---|---|---|---|---|
| mt18jrs500zy | m | Perfil flexível para juntas perimetrais, de PVC, de 4,5 mm de altura e 5 mm de largura, com junta de absorção de movimentos de CPE, cor branca RAL 9010 acabamento brilhante, e perfurações trapezoidais para a sua fixação, fornecido em barras de 2,5 m de comprimento. (material) | 1.05 | 6.58 | 6.909 |
| mo023 | h | Oficial de 1ª ladrilhador. (mão de obra) | 0.178 | 24.63 | 4.384 |
| % | % | Custos directos complementares | 2 % | 11.293 | 0.226 |
|  |  | Custos directos |  |  | 11.519 |

Resíduos:
- colocação: mt18jrs500zy; factor de resíduo 0.078

## Recursos

**mt18jrs500zy** m Perfil flexível para juntas perimetrais
Dados técnicos: Custo energético 10.789 MJ; Emissão de CO2 0.004 kg; Código LER 17 02 03; Massa do elemento 0.046 kg; Volume 0.000077 m3
Resíduos:
- embalagem: re150101 Embalagens de papel e cartão. (componente de resíduo); rendimento 0.018 kg; Código LER 15 01 01; Massa do elemento 1 kg; Volume 0.001333 m3
- embalagem: re170201 Madeira. (componente de resíduo); rendimento 0.052 kg; Código LER 17 02 01; Massa do elemento 1 kg; Volume 0.000909 m3
- embalagem: re170203 Plástico. (componente de resíduo); rendimento 0.003 kg; Código LER 17 02 03; Massa do elemento 1 kg; Volume 0.001667 m3
