# Revestimento de pavimento industrial, sistema MasterTop 1200 Polykit "Master Builders Solutions"

- Propriedade do ficheiro: CYPE Ingenieros S.A.
- Formato: FIEBDC-3/2016
- Programa: Gerador de preços para construção civil. CYPE Ingenieros, S.A.
- Data: 27/11/2021
- Moeda: EUR
- Custos indirectos: 3 %
- IVA: 23 %

## R Revestimentos

### RS Pavimentos

#### RSI Sistemas de pavimentos industriais e decorativos

**RSI021** m² Revestimento de pavimento industrial, sistema MasterTop 1200 Polykit "Master Builders Solutions".
Revestimento de pavimento industrial, liso, com resistência ao deslizamento entre 15 e 35 segundo ENV 12633, de 1,0 mm de espessura, realizado sobre base de betão endurecido, com o sistema Mastertop 1210 Polykit "Master Builders Solutions", apto para estacionamentos, através da aplicação sucessiva de: camada base da mesma cor que a camada de acabamento, composta por uma mistura de resina epóxi incolor, MasterTop 1200 A4 "Master Builders Solutions", endurecedor e catalizador, MasterTop 1200 B4 "Master Builders Solutions", pigmento em pasta MasterTop X1 "Master Builders Solutions" e inerte de quartzo natural, MasterTop F1 "Master Builders Solutions", com uma proporção em peso 5,4:3:0,6:2, (0,5 kg/m²); e camada de acabamento de cor branca RAL 1013, composta por uma mistura de resina epóxi incolor, MasterTop 1200 A4 "Master Builders Solutions", endurecedor e catalizador, MasterTop 1200 B4 "Master Builders Solutions", pigmento em pasta MasterTop X1 "Master Builders Solutions" e inerte de quartzo natural, MasterTop F1 "Master Builders Solutions", com uma proporção em peso 5,4:3:0,6:2, (0,5 kg/m²).
Inclui: Limpeza da superfície suporte. Implantação das juntas e panos de trabalho. Aplicação da camada base. Aplicação da camada de acabamento. Limpeza final do pavimento.
Critério de medição de projecto: Superfície medida em projecção horizontal, segundo documentação gráfica de Projecto.
Critério de medição de obra: Medir-se-á, em projecção horizontal, a superfície realmente executada segundo especificações de Projecto.
Critérios considerados na determinação do preço da unidade de obra: O preço não inclui a superfície suporte nem a execução e a vedação das juntas.

| Código | Un | Descrição | Rendimento | Preço | Importância |
|---|---|---|---|---|---|
| mt09bnc060a | kg | Resina epóxi incolor, MasterTop 1200 A4 "Master Builders Solutions", para sistemas de pavimentos. (material) | 0.491 | 10.89 | 5.347 |
| mt09bnc061a | kg | Endurecedor e catalizador, MasterTop 1200 B4 "Master Builders Solutions", para resina epóxi de aplicação em sistemas de pavimentos. (material) | 0.273 | 13.92 | 3.800 |
| mt09bnc062a | kg | Pigmento em pasta MasterTop X1 "Master Builders Solutions", para misturar com o endurecedor de resina epóxi, de aplicação em sistemas de pavimentos. (material) | 0.055 | 43.75 | 2.406 |
| mt15bas130a | kg | Inerte de quartzo natural, MasterTop F1 "Master Builders Solutions", de granulometria compreendida entre 0,18 e 0,3 mm, para utilizar como carga mineral em combinação com resinas epóxi ou poliuretano. (material) | 0.182 | 0.88 | 0.160 |
| mo121 | h | Oficial de 1ª aplicador de pavimentos industriais. (mão de obra) | 0.297 | 19.19 | 5.699 |
| mo122 | h | Ajudante de aplicador de pavimentos industriais. (mão de obra) | 0.297 | 18.74 | 5.566 |
| % | % | Custos directos complementares | 2 % | 22.978 | 0.460 |
|  |  | Custos directos |  |  | 23.438 |

Resíduos:
- colocação: mt09bnc060a Resina epóxi incolor, MasterTop 1200 A4 "Master Builders Solutions", para sistemas de pavimentos; factor de resíduo 0.03
- colocação: mt15bas130a; factor de resíduo 0.003

## Recursos

**mt09bnc060a** kg Resina epóxi incolor, MasterTop 1200 A4 "Master Builders Solutions", para sistemas de pavimentos
Dados técnicos: Custo energético 86.716 MJ; Emissão de CO2 3.292 kg; Código LER 17 09 04; Massa do elemento 1 kg; Volume 0.000667 m3
Resíduos:
- embalagem: re170203 Plástico. (componente de resíduo); rendimento 0.003 kg; Código LER 17 02 03; Massa do elemento 1 kg; Volume 0.001667 m3

**mt15bas130a** kg Inerte de quartzo natural
Dados técnicos: Custo energético 0.150 MJ; Emissão de CO2 0.008 kg; Código LER 01 04 08; Massa do elemento 1 kg; Volume 0.000667 m3
