# Parquet mosaico em tacos de lamelas de madeira de tola de 120x24x8 mm, colocado com adesivo a mata-juntas

- Propriedade do ficheiro: CYPE INGENIEROS, S.A.
- Formato: FIEBDC-3/2002
- Moeda: EUR
- Custos indirectos: 3.00 %
- IVA: 23.00 %

**RSM030** m² Parquet mosaico em tacos de lamelas de madeira de tola de 120x24x8 mm, colocado com adesivo a mata-juntas.
Parquet mosaico em tacos, formado por lamelas de madeira de tola, de 120x24x8 mm, encostadas umas às outras mas não unidas entre si, colocadas com cola à base de poliuretano a mata-juntas. Inclusive afagamento, lixadela, emassado, aplicação de fundos e envernizamento final com três demãos de verniz de poliuretano de dois componentes P-6/8.
Inclui: Derramamento e espalhamento sobre a cofragem da cola. Colocação das pranchas de parquet. Limpeza da cola em excesso. Raspar e lixar a superfície. Emassamento e aplicação de primário. Envernizamento.
Critério de medição de projecto: Superfície útil, medida segundo documentação gráfica de Projecto. Não foi incrementada a medição por perdas, uma vez que na composição se considerou 5% a mais.
Critério de medição de obra: Medir-se-á a superfície realmente executada segundo especificações de Projecto.

| Código | Un | Descrição | Rendimento | Preço | Importância |
|---|---|---|---|---|---|
| mt18mva040 | kg | Adesivo de reacção de poliuretano, para colagem de madeira. (material) | 1.100 | 3.33 | 3.66 |
| mt18mpm010f | m² | Taco de madeira maciça de tola, 120x24x8 mm. (material) | 1.020 | 7.97 | 8.13 |
| mt27tmp010 | l | Verniz de poliuretano de dois componentes P-6/8. (material) | 0.900 | 9.89 | 8.90 |
| mq08war160 | h | Lixadora de aplicação em pavimentos de madeira, equipada com rolos para lixa e sistema de aspiração. (equipamento) | 0.174 | 4.25 | 0.74 |
| mo025 | h | Oficial de 1ª instalador de pavimentos de madeira. (mão de obra) | 1.009 | 18.85 | 19.02 |
| mo063 | h | Ajudante de instalador de pavimentos de madeira. (mão de obra) | 0.416 | 18.40 | 7.65 |
| % | % | Custos directos complementares | 2 % | 48.10 | 0.96 |
|  |  | Custos directos |  |  | 49.06 |
