# Pavimento de cortiça

- Propriedade do ficheiro: CYPE Ingenieros S.A.
- Formato: FIEBDC-3/2016
- Programa: Gerador de preços para construção civil. CYPE Ingenieros, S.A.
- Data: 11/02/2025
- Moeda: EUR
- Custos indirectos: 3 %
- IVA: 23 %

## R Revestimentos

### RS Pavimentos

#### RSO De cortiça

**RSO010** m² Pavimento de cortiça.
Pavimento de cortiça, formado por placas de cortiça, de 600x300x6 mm, peso 3,305 kg/m², Euroclasse Dfl-s1 de reacção ao fogo segundo NP EN 13501-1, cor a escolher. COLOCAÇÃO: em interiores com cola vinílica em dispersão aquosa. PRIMÁRIO: primário monocomponente, à base de copolímeros acrílicos, prévia lixagem da superfície. ACABAMENTO: verniz aquoso de poliuretano bicomponente, acabamento brilhante.
Inclui: Marcação. Aplicação da cola. Colocação dos ladrilhos. Corte e colocação dos ladrilhos perimetrais. Lixagem da superfície. Aplicação de primário. Aplicação da camada de acabamento. Eliminação e limpeza do material sobrante. Limpeza final do pavimento.
Critério de medição de projecto: Superfície útil, medida segundo documentação gráfica de Projecto. Não foi incrementada a medição por perdas, uma vez que na composição se considerou 5% a mais.
Critério de medição de obra: Medir-se-á a superfície realmente executada segundo especificações de Projecto.

| Código | Un | Descrição | Rendimento | Preço | Importância |
|---|---|---|---|---|---|
| mt18mlv010b | m² | Placa de cortiça, de 600x300x6 mm, peso 3,305 kg/m², Euroclasse Dfl-s1 de reacção ao fogo segundo NP EN 13501-1, cor a escolher. (material) | 1.05 | 31.23 | 32.792 |
| mt18mlv020b | l | Cola vinílica em dispersão aquosa, com classe de durabilidade D3, segundo NP EN 204. (material) | 1 | 2.66 | 2.660 |
| mt27baj080b | l | Primário monocomponente, à base de copolímeros acrílicos. (material) | 0.1 | 11.64 | 1.164 |
| mt27baj090e | l | Verniz aquoso de poliuretano bicomponente, acabamento brilhante. (material) | 0.1 | 28.23 | 2.823 |
| mo011 | h | Oficial de 1ª montador. (mão de obra) | 0.538 | 25.32 | 13.622 |
| mo080 | h | Ajudante de montador. (mão de obra) | 0.538 | 24.04 | 12.934 |
| % | % | Custos directos complementares | 2 % | 65.995 | 1.320 |
|  |  | Custos directos |  |  | 67.315 |

Resíduos:
- colocação: mt27baj080b Primário monocomponente, à base de copolímeros acrílicos; factor de resíduo 0.03
- colocação: mt27baj090e Verniz aquoso de poliuretano bicomponente, acabamento brilhante; factor de resíduo 0.0275

## Recursos

**mt27baj080b** l Primário monocomponente, à base de copolímeros acrílicos
Dados técnicos: Custo energético 78.123 MJ; Emissão de CO2 2.976 kg; Código LER 17 09 04; Massa do elemento 1.03 kg; Volume 0.000687 m3
Resíduos:
- embalagem: re150104 Embalagens de metal. (componente de resíduo); rendimento 0.064 kg; Código LER 15 01 04; Massa do elemento 1 kg; Volume 0.001667 m3

**mt27baj090e** l Verniz aquoso de poliuretano bicomponente, acabamento brilhante
Dados técnicos: Custo energético 33.929 MJ; Emissão de CO2 2.014 kg; Código LER 08 01 11; Massa do elemento 1.05 kg; Volume 0.001167 m3
Resíduos:
- embalagem: re150104 Embalagens de metal; rendimento 0.057 kg
