# Pavimento vinílico heterogéneo, com sistema de instalação "click"

- Propriedade do ficheiro: CYPE Ingenieros S.A.
- Formato: FIEBDC-3/2016
- Programa: Gerador de preços para construção civil. CYPE Ingenieros, S.A.
- Data: 11/02/2025
- Moeda: EUR
- Custos indirectos: 3 %
- IVA: 23 %

## R Revestimentos

### RS Pavimentos

#### RSS De borracha, de linóleo e vinílicos

**RSS047** m² Pavimento vinílico heterogéneo, com sistema de instalação "click".
Pavimento vinílico heterogéneo, de 4,0 mm de espessura total, com camada de utilização de 0,70 mm de espessura, com tratamento de protecção superficial à base de poliuretano, cor a escolher, fornecido em placas com encaixe macho-fêmea e autoportantes, de 50x50 cm; peso total: 6400 g/m²; classificação ao uso, segundo EN ISO 10874: classe 23 para uso doméstico; classe 34 para uso comercial; classe 43 para uso industrial; redução dos sons de percussão 6 dB, segundo NP EN ISO 10140; Euroclasse Bfl-s1 de reacção ao fogo, segundo NP EN 13501-1. Colocação em obra: através do sistema 'click', sobre camada fina de nivelação.
Critérios considerados na determinação do preço da unidade de obra: O preço não inclui a camada fina de nivelação.
Inclui: Implantação e recorte do pavimento. Colocação do pavimento. Limpeza final do pavimento.
Critério de medição de projecto: Superfície útil, medida segundo documentação gráfica de Projecto, descontando as aberturas de superfície maior de 1 m².
Critério de medição de obra: Medir-se-á a superfície realmente executada segundo especificações de Projecto, descontando as aberturas de superfície maior de 1 m².

| Código | Un | Descrição | Rendimento | Preço | Importância |
|---|---|---|---|---|---|
| mt18dsi080a | m² | Placas heterogéneas com encaixe macho-fêmea e autoportantes, de PVC, de 50x50 cm e 4 mm de espessura total, com camada de utilização de 0,70 mm de espessura, com tratamento de protecção superficial à base de poliuretano, cor a escolher; peso total: 6400 g/m²; classificação ao uso, segundo EN ISO 10874: classe 23 para uso doméstico; classe 34 para uso comercial; classe 43 para uso industrial; redução dos sons de percussão 6 dB, segundo NP EN ISO 10140; Euroclasse Bfl-s1 de reacção ao fogo, segundo NP EN 13501-1. (material) | 1.05 | 32.5 | 34.125 |
| mo026 | h | Oficial de 1ª instalador de revestimentos flexíveis. (mão de obra) | 0.238 | 24.63 | 5.862 |
| mo064 | h | Ajudante de instalador de revestimentos flexíveis. (mão de obra) | 0.119 | 24.04 | 2.861 |
| % | % | Custos directos complementares | 2 % | 42.848 | 0.857 |
|  |  | Custos directos |  |  | 43.705 |

Resíduos:
- colocação: mt18dsi080a; factor de resíduo 0.0343305

## Recursos

**mt18dsi080a** m² Placas heterogéneas com encaixe macho-fêmea e autoportantes
Dados técnicos: Custo energético 287.262 MJ; Emissão de CO2 31.421 kg; Código LER 17 02 03; Massa do elemento 6.4 kg; Volume 0.010667 m3
Resíduos:
- embalagem: re170203 Plástico. (componente de resíduo); rendimento 0.039 kg; Código LER 17 02 03; Massa do elemento 1 kg; Volume 0.001667 m3
