# Tecto falso amovível de grelha metálica

- Propriedade do ficheiro: CYPE Ingenieros S.A.
- Formato: FIEBDC-3/2016
- Programa: Gerador de preços para construção civil. CYPE Ingenieros, S.A.
- Data: 11/02/2025
- Moeda: EUR
- Custos indirectos: 3 %
- IVA: 23 %

## R Revestimentos

### RT Tectos falsos em interiores

#### RTL Amovíveis, metálicos

**RTL035** m² Tecto falso amovível de grelha metálica.
Tecto falso amovível suspenso, situado a uma altura menor de 4 m, constituído por: ESTRUTURA: travejamento metálico oculto de perfis de 40 mm de altura; GRELHA METÁLICA: grelha de alumínio pré-lacada no forno, autoportante, com nervuras de 40 mm de altura formando células de 50x50 mm, fabricada em módulos de 600x600 mm, cor branca. Inclusive fixações para a ancoragem dos perfis e acessórios de montagem.
Inclui: Marcação dos eixos principais de suspensão. Sinalização dos pontos de ancoragem à laje ou elemento de suporte. Disposição das grelhas. Resolução de encontros e pontos singulares. Execução de aberturas para recepção de possíveis elementos de ancoragem e/ou instalações.
Critério de medição de projecto: Superfície medida entre paramentos, segundo documentação gráfica de Projecto, sem descontar aberturas para instalações.
Critério de medição de obra: Medir-se-á a superfície realmente executada segundo especificações de Projecto, sem descontar aberturas para instalações.

| Código | Un | Descrição | Rendimento | Preço | Importância |
|---|---|---|---|---|---|
| mt12fra010aa | m² | Grelha de alumínio pré-lacada no forno, autoportante, com nervuras de 40 mm de altura formando células de 50x50 mm, fabricada em módulos de 600x600 mm, cor branca, para tectos falsos amovíveis. (material) | 1.02 | 49.7 | 50.694 |
| mt12fra110ab | m | Perfil de alumínio pré-lacado no forno, de 40 mm de altura e 600 mm de comprimento, cor branca, para tectos falsos amovíveis. (material) | 1.68 | 1.46 | 2.453 |
| mt12fra110cb | m | Perfil de alumínio pré-lacado no forno, de 40 mm de altura e 2400 mm de comprimento, cor branca, para tectos falsos amovíveis. (material) | 1.68 | 1.46 | 2.453 |
| mt12fra111a | Ud | Peça de união entre perfis de sustentação de grelhas metálicas, de aço galvanizado, para tectos falsos amovíveis. (material) | 0.7 | 0.2 | 0.140 |
| mt12psg210a | Ud | Suspensão para tectos falsos suspensos. (material) | 1.05 | 0.36 | 0.378 |
| mt12psg210b | Ud | Seguro para a fixação da suspensão, em tectos falsos suspensos. (material) | 1.05 | 0.04 | 0.042 |
| mt12psg210c | Ud | Ligação superior para fixar o varão à suspensão, em tectos falsos suspensos. (material) | 1.05 | 0.56 | 0.588 |
| mt12psg190 | Ud | Varão de suspensão. (material) | 1.05 | 0.37 | 0.389 |
| mt12psg220 | Ud | Fixação composta por bucha e parafuso 5x27. (material) | 1.05 | 0.06 | 0.063 |
| mo015 | h | Oficial de 1ª montador de tectos falsos. (mão de obra) | 0.278 | 25.32 | 7.039 |
| mo082 | h | Ajudante de montador de tectos falsos. (mão de obra) | 0.278 | 24.04 | 6.683 |
| % | % | Custos directos complementares | 2 % | 70.922 | 1.418 |
|  |  | Custos directos |  |  | 72.340 |

Resíduos:
- colocação: mt12fra110ab; factor de resíduo 0.048
- colocação: mt12fra110cb; factor de resíduo 0.048
- colocação: mt12psg190 Varão de suspensão; factor de resíduo 0.02

## Recursos

**mt12fra110ab** m Perfil de alumínio pré-lacado no forno
Dados técnicos: Custo energético 8.485 MJ; Emissão de CO2 0.596 kg; Código LER 17 04 02; Massa do elemento 0.073 kg; Volume 0.000049 m3
Resíduos:
- embalagem: re170203 Plástico. (componente de resíduo); rendimento 0.005 kg; Código LER 17 02 03; Massa do elemento 1 kg; Volume 0.001667 m3

**mt12fra110cb** m Perfil de alumínio pré-lacado no forno
Dados técnicos: Custo energético 8.485 MJ; Emissão de CO2 0.596 kg; Código LER 17 04 02; Massa do elemento 0.073 kg; Volume 0.000049 m3
Resíduos:
- embalagem: re170203 Plástico; rendimento 0.005 kg

**mt12fra111a** Ud Peça de união entre perfis de sustentação de grelhas metálicas, de aço galvanizado, para tectos falsos amovíveis
Dados técnicos: Custo energético 5.262 MJ; Emissão de CO2 0.380 kg
Resíduos:
- embalagem: re150101 Embalagens de papel e cartão. (componente de resíduo); rendimento 0.09 kg; Código LER 15 01 01; Massa do elemento 1 kg; Volume 0.001333 m3
- embalagem: re170203 Plástico; rendimento 0.045 kg

**mt12psg210a** Ud Suspensão para tectos falsos suspensos
Dados técnicos: Custo energético 5.663 MJ; Emissão de CO2 0.421 kg
Resíduos:
- embalagem: re150101 Embalagens de papel e cartão; rendimento 0.09 kg
- embalagem: re170203 Plástico; rendimento 0.045 kg

**mt12psg190** Ud Varão de suspensão
Dados técnicos: Custo energético 5.371 MJ; Emissão de CO2 0.273 kg; Código LER 17 04 05; Massa do elemento 0.3 kg; Volume 0.000143 m3
Resíduos:
- embalagem: re170203 Plástico; rendimento 0.025 kg
