# Reparação de revestimento com argamassa de cal. Sistema Morcem Cal "GRUPO PUMA"

- Propriedade do ficheiro: CYPE Ingenieros S.A.
- Formato: FIEBDC-3/2016
- Programa: Gerador de preços para construção civil. CYPE Ingenieros, S.A.
- Data: 09/06/2025
- Moeda: EUR
- Custos indirectos: 3 %
- IVA: 23 %

## R Revestimentos

### RU Sistemas de revestimento com argamassas industriais para rebocos

#### RUC Argamassa de cal

**RUC020** m² Reparação de revestimento com argamassa de cal. Sistema Morcem Cal "GRUPO PUMA".
Reparação de revestimento com argamassa de cal, sobre suporte de alvenaria de pedra, sistema Morcem Cal "GRUPO PUMA". PREPARAÇÃO DO SUPORTE: picagem de emboço de cimento, para eliminar as partes soltas presentes em 20% da superfície suporte, com meios manuais. PRIMÁRIO: Fijamor "GRUPO PUMA". CAMADA DE REGULARIZAÇÃO: aplicação manual de argamassa de alvenaria, Morcem Cal Muro "GRUPO PUMA", de 10 mm de espessura, com aplicação de mestras, com acabamento afagado. CAMADA BASE: aplicação manual de argamassa de cal, tipo CR CSII W0, segundo EN 998-1, Morcem Cal Base "GRUPO PUMA", cor a escolher, de 10 mm de espessura, numa camada, com aplicação de mestras, com acabamento afagado. CAMADA DE ACABAMENTO: aplicação manual de argamassa de cal, tipo CR CSI W2, segundo EN 998-1, Morcem Cal Acabado "GRUPO PUMA", cor a escolher, de 8 mm de espessura, com acabamento liso lavado.
Inclui: Picagem manual. Aplicação de primário. Colocação de réguas e fios. Colocação de tentos. Formação de mestras. Aplicação da camada de regularização. Aplicação da camada base. Aplicação da camada de acabamento.
Critério de medição de projecto: Superfície medida segundo documentação gráfica de Projecto.
Critério de medição de obra: Medir-se-á a superfície realmente executada segundo especificações de Projecto.

| Código | Un | Descrição | Rendimento | Preço | Importância |
|---|---|---|---|---|---|
| mt08aaa010a | m³ | Água. (material) | 0.001 | 1.5 | 0.002 |
| mt27pfp010a | l | Primário Fijamor "GRUPO PUMA", à base de copolímeros acrílicos em suspensão aquosa, para favorecer a coesão de suportes pouco consistentes e a aderência de pinturas. (material) | 0.143 | 4.4 | 0.629 |
| mt09rep005c | kg | Argamassa de alvenaria, Morcem Cal Muro "GRUPO PUMA", composta por cal hidráulica natural, tipo NHL 3,5, pozolanas, inertes seleccionados e outros aditivos, resistência à compressão 7,5 N/mm²; para utilização em elementos localizados no interior y en el exterior del edificio, sujeitos a requisitos estruturais, M-7,5 segundo EN 998-2. (material) | 20 | 0.02 | 0.400 |
| mt28esp050c | kg | Argamassa de cal, tipo CR CSII W0, segundo EN 998-1, para utilização em interiores ou em exteriores, Morcem Cal Base "GRUPO PUMA", cor a escolher, composta por cal hidráulica natural, tipo NHL 3,5, segundo NP EN 459-1, inertes seleccionados e aditivos, permeável ao vapor de água, fornecida em sacos. (material) | 16 | 0.52 | 8.320 |
| mt28esp060c | kg | Argamassa de cal, tipo CR CSI W2, segundo EN 998-1, para utilização em interiores ou em exteriores, Morcem Cal Acabado "GRUPO PUMA", cor a escolher, composta por cal hidráulica natural, tipo NHL 3,5, segundo NP EN 459-1, inertes seleccionados e aditivos, permeável ao vapor de água, fornecida em sacos. (material) | 12.8 | 0.59 | 7.552 |
| mo113 | h | Operário não qualificado construção. (mão de obra) | 0.155 | 23.29 | 3.610 |
| mo039 | h | Oficial de 1ª rebocador. (mão de obra) | 1.467 | 24.63 | 36.132 |
| mo079 | h | Ajudante de rebocador. (mão de obra) | 1.467 | 24.04 | 35.267 |
| % | % | Custos directos complementares | 2 % | 91.912 | 1.838 |
|  |  | Custos directos |  |  | 93.750 |

Resíduos:
- colocação: mt27pfp010a; factor de resíduo 0.06
- colocação: mt09rep005c; factor de resíduo 0.07
- colocação: mt28esp050c; factor de resíduo 0.019391
- colocação: mt28esp060c; factor de resíduo 0.018396

## Recursos

**mt08aaa010a** m³ Água
Dados técnicos: Custo energético 60.000 MJ; Emissão de CO2 30.000 kg

**mt27pfp010a** l Primário Fijamor "GRUPO PUMA"
Dados técnicos: Custo energético 78.084 MJ; Emissão de CO2 2.967 kg; Código LER 17 09 04; Massa do elemento 1.03 kg; Volume 0.000687 m3
Resíduos:
- embalagem: re150104 Embalagens de metal. (componente de resíduo); rendimento 0.042 kg; Código LER 15 01 04; Massa do elemento 1 kg; Volume 0.001667 m3

**mt09rep005c** kg Argamassa de alvenaria
Dados técnicos: Custo energético 2.251 MJ; Emissão de CO2 0.184 kg; Código LER 17 09 04; Massa do elemento 1 kg; Volume 0.000667 m3
Resíduos:
- embalagem: re170203 Plástico. (componente de resíduo); rendimento 0.003 kg; Código LER 17 02 03; Massa do elemento 1 kg; Volume 0.001667 m3

**mt28esp050c** kg Argamassa de cal
Dados técnicos: Custo energético 3.345 MJ; Emissão de CO2 0.258 kg; Código LER 17 01 01; Massa do elemento 1 kg; Volume 0.000667 m3
Resíduos:
- embalagem: re150101 Embalagens de papel e cartão. (componente de resíduo); rendimento 0.009 kg; Código LER 15 01 01; Massa do elemento 1 kg; Volume 0.001333 m3

**mt28esp060c** kg Argamassa de cal
Dados técnicos: Custo energético 3.345 MJ; Emissão de CO2 0.258 kg; Código LER 17 01 01; Massa do elemento 1 kg; Volume 0.000667 m3
Resíduos:
- embalagem: re150101 Embalagens de papel e cartão; rendimento 0.01 kg
