# Preparação de superfície metálica através da projecção a seco de material abrasivo

- Propriedade do ficheiro: CYPE Ingenieros S.A.
- Formato: FIEBDC-3/2016
- Programa: Gerador de preços para construção civil. CYPE Ingenieros, S.A.
- Data: 30/10/2025
- Moeda: EUR
- Custos indirectos: 3 %
- IVA: 23 %

## R Revestimentos

### RY Preparações, protecções, reparações e reforços de revestimentos

#### RYP Preparações

**RYP050** m² Preparação de superfície metálica através da projecção a seco de material abrasivo.
Preparação de superfície metálica através da projecção a seco de material abrasivo formado por partículas de silicato de alumínio, até alcançar um grau de preparação Sa 2 segundo EN ISO 8501-1, eliminando quase toda a camada de laminação, o óxido visível e as partículas estranhas do suporte, até ficar 66% da superfície limpa e de cor cinzenta e limpeza posterior com aspirador de pó, ar comprimido limpo e seco ou escova limpa.
Inclui: Montagem da protecção contra o pó. Montagem e preparação do equipamento. Aplicação mecânica do jacto abrasivo. Desmontagem do equipamento. Limpeza da superfície suporte. Remoção e acumulação do material projectado e os restos gerados. Carga do material projectado e os restos gerados para camião ou contentor.
Critério de medição de projecto: Superfície medida segundo documentação gráfica de Projecto.
Critério de medição de obra: Medir-se-á a superfície realmente executada segundo especificações de Projecto.

| Código | Un | Descrição | Rendimento | Preço | Importância |
|---|---|---|---|---|---|
| mt08lim010a | kg | Abrasivo para limpeza através de jacto a pressão, formado por partículas de silicato de alumínio. (material) | 1.5 | 0.25 | 0.375 |
| mq08lch010 | h | Equipamento de jacto de areia à pressão. (equipamento) | 0.162 | 3.2 | 0.518 |
| mq08gel010k | h | Grupo electrogéneo insonorizado, trifásico, de 45 kVA de potência. (equipamento) | 0.162 | 5.38 | 0.872 |
| mo112 | h | Operário especializado construção. (mão de obra) | 0.155 | 23.86 | 3.698 |
| mo113 | h | Operário não qualificado construção. (mão de obra) | 0.155 | 23.29 | 3.610 |
| % | % | Custos directos complementares | 2 % | 9.073 | 0.181 |
|  |  | Custos directos |  |  | 9.254 |

Resíduos:
- colocação: mt08lim010a Abrasivo para limpeza através de jacto a pressão, formado por partículas de silicato de alumínio; factor de resíduo 1

## Recursos

**mt08lim010a** kg Abrasivo para limpeza através de jacto a pressão, formado por partículas de silicato de alumínio
Dados técnicos: Custo energético 244.453 MJ; Emissão de CO2 12.691 kg; Código LER 12 01 17; Massa do elemento 1 kg; Volume 0.000476 m3
Resíduos:
- embalagem: re150101 Embalagens de papel e cartão. (componente de resíduo); rendimento 0.019 kg; Código LER 15 01 01; Massa do elemento 1 kg; Volume 0.001333 m3
- embalagem: re170201 Madeira. (componente de resíduo); rendimento 0.009 kg; Código LER 17 02 01; Massa do elemento 1 kg; Volume 0.000909 m3
- embalagem: re170203 Plástico. (componente de resíduo); rendimento 0.04 kg; Código LER 17 02 03; Massa do elemento 1 kg; Volume 0.001667 m3
