# Preparação de superfície de betão através de lixagem mecânica

- Propriedade do ficheiro: CYPE Ingenieros S.A.
- Formato: FIEBDC-3/2016
- Programa: Gerador de preços para construção civil. CYPE Ingenieros, S.A.
- Data: 11/02/2025
- Moeda: EUR
- Custos indirectos: 3 %
- IVA: 23 %

## R Revestimentos

### RY Preparações, protecções, reparações e reforços de revestimentos

#### RYP Preparações

**RYP130** m² Preparação de superfície de betão através de lixagem mecânica.
Preparação de superfície de betão através de lixagem mecânica com disco de diamante, eliminando as partes brandas, em especial as de leitada de cimento.
Inclui: Montagem da protecção contra o pó. Lixagem mecânica com disco de diamante. Limpeza da superfície suporte. Remoção e acumulação dos restos gerados. Carga dos restos gerados para camião ou contendor.
Critério de medição de projecto: Superfície medida segundo documentação gráfica de Projecto.
Critério de medição de obra: Medir-se-á a superfície realmente executada segundo especificações de Projecto.

| Código | Un | Descrição | Rendimento | Preço | Importância |
|---|---|---|---|---|---|
| mo112 | h | Operário especializado construção. (mão de obra) | 0.276 | 23.86 | 6.585 |
| mo113 | h | Operário não qualificado construção. (mão de obra) | 0.276 | 23.29 | 6.428 |
| % | % | Custos directos complementares | 2 % | 13.013 | 0.260 |
|  |  | Custos directos |  |  | 13.273 |

Resíduos:
- demolição: ruo170101 Betão (betões, argamassas e pré-fabricados). (componente de resíduo); rendimento 1.15 kg; Código LER 17 01 01; Massa do elemento 1 kg; Volume 0.000667 m3
