# Preparação de superfície de betão através de picagem mecânica

- Propriedade do ficheiro: CYPE Ingenieros S.A.
- Formato: FIEBDC-3/2016
- Programa: Gerador de preços para construção civil. CYPE Ingenieros, S.A.
- Data: 11/02/2025
- Moeda: EUR
- Custos indirectos: 3 %
- IVA: 23 %

## R Revestimentos

### RY Preparações, protecções, reparações e reforços de revestimentos

#### RYP Preparações

**RYP140** m² Preparação de superfície de betão através de picagem mecânica.
Preparação de superfície de betão através de picagem mecânica com martelo percursor até alcançar uma profundidade de 20 mm, eliminando as partes débeis.
Inclui: Montagem da protecção contra o pó. Picagem mecânica com martelo eléctrico. Limpeza da superfície suporte. Remoção e acumulação dos restos gerados. Carga dos restos gerados para camião ou contendor.
Critério de medição de projecto: Superfície medida segundo documentação gráfica de Projecto.
Critério de medição de obra: Medir-se-á a superfície realmente executada segundo especificações de Projecto.

| Código | Un | Descrição | Rendimento | Preço | Importância |
|---|---|---|---|---|---|
| mq05mai040 | h | Martelo eléctrico. (equipamento) | 0.638 | 3.14 | 2.003 |
| mq08gel010k | h | Grupo electrogéneo insonorizado, trifásico, de 45 kVA de potência. (equipamento) | 0.638 | 5.38 | 3.432 |
| mo112 | h | Operário especializado construção. (mão de obra) | 0.607 | 23.86 | 14.483 |
| mo113 | h | Operário não qualificado construção. (mão de obra) | 0.607 | 23.29 | 14.137 |
| % | % | Custos directos complementares | 2 % | 34.055 | 0.681 |
|  |  | Custos directos |  |  | 34.736 |

Resíduos:
- demolição: ruo170101 Betão (betões, argamassas e pré-fabricados). (componente de resíduo); rendimento 46 kg; Código LER 17 01 01; Massa do elemento 1 kg; Volume 0.000667 m3
