# Forno eléctrico

- Propriedade do ficheiro: CYPE Ingenieros S.A.
- Formato: FIEBDC-3/2016
- Programa: Gerador de preços para construção civil. CYPE Ingenieros, S.A.
- Data: 11/02/2025
- Moeda: EUR
- Custos indirectos: 3 %
- IVA: 23 %

## S Equipamentos fixos e sinalização

### SC Cozinhas/lavandarias

#### SCE Electrodomésticos

**SCE040** Ud Forno eléctrico.
Forno eléctrico integrável, de 594 mm de largura, 590 mm de altura e 560 mm de profundidade, acabamento cromado mate, com capacidade para 57 l, classe de eficiência energética A.
Inclui: Marcação. Colocação do aparelho. Ligação à rede eléctrica. Verificação do seu correcto funcionamento.
Critério de medição de projecto: Número de unidades previstas, segundo documentação gráfica de Projecto.
Critério de medição de obra: Medir-se-á o número de unidades realmente colocadas segundo especificações de Projecto.

| Código | Un | Descrição | Rendimento | Preço | Importância |
|---|---|---|---|---|---|
| mt32hok010da | Ud | Forno eléctrico integrável, de 594 mm de largura, 590 mm de altura e 560 mm de profundidade, acabamento cromado mate, com capacidade para 57 l, classe de eficiência energética A, segundo o Regulamento Delegado (UE) N.º 65/2014. (material) | 1 | 379 | 379.000 |
| mo003 | h | Oficial de 1ª electricista. (mão de obra) | 0.553 | 25.32 | 14.002 |
| % | % | Custos directos complementares | 2 % | 393.002 | 7.860 |
|  |  | Custos directos |  |  | 400.862 |

## Recursos

**mt32hok010da** Ud Forno eléctrico integrável
Dados técnicos: Custo energético 624.301 MJ; Emissão de CO2 25.580 kg
Resíduos:
- embalagem: re150101 Embalagens de papel e cartão. (componente de resíduo); rendimento 1.341 kg; Código LER 15 01 01; Massa do elemento 1 kg; Volume 0.001333 m3
- embalagem: re170604 Materiais de isolamento não abrangidos em 17 06 01 e 17 06 03. (componente de resíduo); rendimento 0.067 kg; Código LER 17 06 04; Massa do elemento 1 kg; Volume 0.001667 m3
