# Torneiras electrónicas para urinol

- Propriedade do ficheiro: CYPE Ingenieros S.A.
- Formato: FIEBDC-3/2016
- Programa: Gerador de preços para construção civil. CYPE Ingenieros, S.A.
- Data: 11/02/2025
- Moeda: EUR
- Custos indirectos: 3 %
- IVA: 23 %

## S Equipamentos fixos e sinalização

### SG Torneiras

#### SGU Para urinóis

**SGU030** Ud Torneiras electrónicas para urinol.
Torneira electrónica formada por torneira electrónica com accionamento da descarga por infravermelhos, para urinol, com led indicador de bateria, descarga de 1 litro, fixação rápida, alimentação por pilha de 6 V. Inclusive elementos de ligação, pilha de 6 V, electroválvula e uma válvula de seccionamento.
Inclui: Marcação. Colocação. Ligação. Verificação do seu correcto funcionamento.
Critério de medição de projecto: Número de unidades previstas, segundo documentação gráfica de Projecto.
Critério de medição de obra: Medir-se-á o número de unidades realmente colocadas segundo especificações de Projecto.

| Código | Un | Descrição | Rendimento | Preço | Importância |
|---|---|---|---|---|---|
| mt31gsp040aa | Ud | Torneira electrónica com accionamento da descarga por infravermelhos, para urinol, com led indicador de bateria, descarga de 1 litro, fixação rápida, alimentação por pilha de 6 V; inclusive elementos de ligação, pilha de 6 V, electroválvula e uma válvula de seccionamento. (material) | 1 | 282.95 | 282.950 |
| mt37www010 | Ud | Material auxiliar para instalações de abastecimento de água. (material) | 1 | 1.4 | 1.400 |
| mo008 | h | Oficial de 1ª canalizador. (mão de obra) | 0.566 | 25.32 | 14.331 |
| % | % | Custos directos complementares | 2 % | 298.681 | 5.974 |
|  |  | Custos directos |  |  | 304.655 |
