# Toalheiro para casa de banho

- Propriedade do ficheiro: CYPE Ingenieros S.A.
- Formato: FIEBDC-3/2016
- Programa: Gerador de preços para construção civil. CYPE Ingenieros, S.A.
- Data: 11/02/2025
- Moeda: EUR
- Custos indirectos: 3 %
- IVA: 23 %

## S Equipamentos fixos e sinalização

### SM Casas de banho

#### SMA Acessórios

**SMA045** Ud Toalheiro para casa de banho.
Toalheiro de barra, de aço inoxidável AISI 304, acabamento acetinado, de 430x90 mm. Fixação ao suporte com as fixações fornecidas pelo fabricante.
Inclui: Marcação. Colocação e fixação.
Critério de medição de projecto: Número de unidades previstas, segundo documentação gráfica de Projecto.
Critério de medição de obra: Medir-se-á o número de unidades realmente colocadas segundo especificações de Projecto.

| Código | Un | Descrição | Rendimento | Preço | Importância |
|---|---|---|---|---|---|
| mt31abp061bq | Ud | Toalheiro de barra, de aço inoxidável AISI 304, acabamento acetinado, de 430x90 mm. (material) | 1 | 41.61 | 41.610 |
| mo107 | h | Ajudante de canalizador. (mão de obra) | 0.226 | 23.99 | 5.422 |
| % | % | Custos directos complementares | 2 % | 47.032 | 0.941 |
|  |  | Custos directos |  |  | 47.973 |
