# Barreira rebatível para lugar de estacionamento

- Propriedade do ficheiro: CYPE Ingenieros S.A.
- Formato: FIEBDC-3/2016
- Programa: Gerador de preços para construção civil. CYPE Ingenieros, S.A.
- Data: 09/06/2025
- Moeda: EUR
- Custos indirectos: 3 %
- IVA: 23 %

## U Infra-estruturas no logradouro

### UM Mobiliário urbano

#### UMH Pinos

**UMH120** Ud Barreira rebatível para lugar de estacionamento.
Barreira rebatível para lugar de estacionamento com corpo de tubo de ferro de 40 mm de diâmetro, 600 mm de largura e 500 mm de altura e ancoragem através de base quadrada de ferro e três pernos de expansão, fechadura com chave de segurança, acabamento com tinta epóxi cor amarelo. Inclusive escavação, base de betão C20/25 (X0(P); D25; S2; Cl 1,0) para amarração da placa base e limpeza. Totalmente colocada em obra.
Inclui: Marcação de alinhamentos e níveis. Escavação. Execução da base de betão. Colocação e fixação das peças.
Critério de medição de projecto: Número de unidades previstas, segundo documentação gráfica de Projecto.
Critério de medição de obra: Medir-se-á o número de unidades realmente executadas segundo especificações de Projecto.

| Código | Un | Descrição | Rendimento | Preço | Importância |
|---|---|---|---|---|---|
| mt52mug040a | Ud | Barreira rebatível para lugar de estacionamento com corpo de tubo de ferro de 40 mm de diâmetro, 600 mm de largura e 500 mm de altura e ancoragem através de base quadrada de ferro e três pernos de expansão, fechadura com chave de segurança, acabamento com tinta epóxi cor amarelo. (material) | 1 | 147 | 147.000 |
| mt10hmf020fa | m³ | Betão simples C20/25 (X0(P); D25; S2; Cl 1,0), fabricado em central, segundo NP EN 206. (material) | 0.1 | 74.97 | 7.497 |
| mo041 | h | Oficial de 1ª construção de obra civil. (mão de obra) | 0.461 | 24.63 | 11.354 |
| mo087 | h | Ajudante de construção de obra civil. (mão de obra) | 0.461 | 24.04 | 11.082 |
| % | % | Custos directos complementares | 2 % | 176.933 | 3.539 |
|  |  | Custos directos |  |  | 180.472 |

Resíduos:
- colocação: mt10hmf020fa Betão simples C20/25 (X0(P); D25; S2; Cl 1,0), fabricado em central, segundo NP EN 206; factor de resíduo 0.00152845

## Recursos

**mt10hmf020fa** m³ Betão simples C20/25 (X0(P); D25; S2; Cl 1,0), fabricado em central, segundo NP EN 206
Dados técnicos: Custo energético 1840.000 MJ; Emissão de CO2 230.000 kg; Código LER 17 01 01; Massa do elemento 2300 kg; Volume 1.533333 m3
