# Conjunto de corrimões

- Propriedade do ficheiro: CYPE Ingenieros S.A.
- Formato: FIEBDC-3/2016
- Programa: Gerador de preços para construção civil. CYPE Ingenieros, S.A.
- Data: 11/02/2025
- Moeda: EUR
- Custos indirectos: 3 %
- IVA: 23 %

## U Infra-estruturas no logradouro

### UP Piscinas

#### UPE Equipamento exterior

**UPE020** Ud Conjunto de corrimões.
Conjunto de dois corrimões de acesso para piscina, de tubo de 43 mm de diâmetro, de aço inoxidável AISI 316L, de 470x800 mm, acabamento polido brilhante, fixados com ancoragens dotadas de mecanismo para ligação equipotencial. Inclusive marcação, ancoragens, batentes, embelezadores, juntas, tacos e parafusos.
Inclui: Colocação e fixação de acessórios e peças especiais.
Critério de medição de projecto: Número de unidades previstas, segundo documentação gráfica de Projecto.
Critério de medição de obra: Medir-se-á o número de unidades realmente executadas segundo especificações de Projecto.

| Código | Un | Descrição | Rendimento | Preço | Importância |
|---|---|---|---|---|---|
| mt47pep020a | Ud | Conjunto de dois corrimões de acesso para piscina, de tubo de 43 mm de diâmetro, de aço inoxidável AISI 316L, de 470x800 mm, acabamento polido brilhante, com ancoragens dotadas de mecanismo para ligação equipotencial, batentes, embelezadores, juntas, buchas e parafusos. (material) | 1 | 448.14 | 448.140 |
| mt09moe040 | Ud | Argamassa expansiva. (material) | 2 | 3.5 | 7.000 |
| mo041 | h | Oficial de 1ª construção de obra civil. (mão de obra) | 2.022 | 24.63 | 49.802 |
| mo087 | h | Ajudante de construção de obra civil. (mão de obra) | 2.022 | 24.04 | 48.609 |
| % | % | Custos directos complementares | 2 % | 553.551 | 11.071 |
|  |  | Custos directos |  |  | 564.622 |

## Recursos

**mt47pep020a** Ud Conjunto de dois corrimões de acesso para piscina
Dados técnicos: Custo energético 332.718 MJ; Emissão de CO2 50.060 kg
Resíduos:
- embalagem: re150101 Embalagens de papel e cartão. (componente de resíduo); rendimento 1.494 kg; Código LER 15 01 01; Massa do elemento 1 kg; Volume 0.001333 m3
