# Tratamento superficial de pavimentos betuminosos

- Propriedade do ficheiro: CYPE Ingenieros S.A.
- Formato: FIEBDC-3/2016
- Programa: Gerador de preços para construção civil. CYPE Ingenieros, S.A.
- Data: 11/02/2025
- Moeda: EUR
- Custos indirectos: 3 %
- IVA: 23 %

## U Infra-estruturas no logradouro

### UX Pavimentos

#### UXF Betuminosos

**UXF040** m² Tratamento superficial de pavimentos betuminosos.
Tratamento superficial de pavimentos betuminosos com duas demãos, 3 kg/m² cada demão, de leitada betuminosa homogénea (slurry), cor preto, formada por inertes e cargas minerais, ligados com emulsão asfáltica.
Critérios considerados na determinação do preço da unidade de obra: O preço não inclui a preparação do suporte.
Inclui: Aplicação da leitada.
Critério de medição de projecto: Superfície medida em projecção horizontal, segundo documentação gráfica de Projecto.
Critério de medição de obra: Medir-se-á, em projecção horizontal, a superfície realmente executada segundo especificações de Projecto.

| Código | Un | Descrição | Rendimento | Preço | Importância |
|---|---|---|---|---|---|
| mt47aag040a | kg | Leitada betuminosa homogénea (slurry), cor preto, formada por inertes e cargas minerais, ligados com emulsão asfáltica, segundo EN 12274-7; para aplicar com rodo de borracha. (material) | 6 | 0.76 | 4.560 |
| mo041 | h | Oficial de 1ª construção de obra civil. (mão de obra) | 0.115 | 24.63 | 2.832 |
| mo087 | h | Ajudante de construção de obra civil. (mão de obra) | 0.115 | 24.04 | 2.765 |
| % | % | Custos directos complementares | 2 % | 10.157 | 0.203 |
|  |  | Custos directos |  |  | 10.360 |

Resíduos:
- colocação: mt47aag040a; factor de resíduo 0.007

## Recursos

**mt47aag040a** kg Leitada betuminosa homogénea (slurry)
Dados técnicos: Custo energético 1.987 MJ; Emissão de CO2 0.018 kg; Código LER 17 03 02; Massa do elemento 1 kg; Volume 0.001 m3
