# Sistema ETICS "MAPEI SPAIN" de isolamento térmico pelo exterior de fachada existente

- Propriedade do ficheiro: CYPE Ingenieros S.A.
- Formato: FIEBDC-3/2016
- Programa: Gerador de preços para construção civil. CYPE Ingenieros, S.A.
- Data: 11/02/2025
- Moeda: EUR
- Custos indirectos: 3 %
- IVA: 23 %

## Z Reabilitação energética

### ZF Paramentos verticais: adição de isolamento térmico

#### ZFF Sistemas ETICS de isolamento exterior de fachadas

**ZFF080** m² Sistema ETICS "MAPEI SPAIN" de isolamento térmico pelo exterior de fachada existente.
Reabilitação energética de fachada, através de isolamento térmico pelo exterior, com o sistema Mapetherm XPS "MAPEI SPAIN", com ETA 21/0946, composto por: painel rígido de poliestireno extrudido, Mapetherm XPS "MAPEI SPAIN", de superfície rugosa e bordo lateral recto, cor azul, de 60 mm de espessura, fixado ao suporte com argamassa cimentícia monocomponente Mapetherm AR1 "MAPEI SPAIN", cor cinzento e fixações mecânicas com bucha de expansão de polipropileno, com prego de aço zincado Mapetherm Fix H 115 "MAPEI SPAIN"; camada de regularização de argamassa cimentícia monocomponente Mapetherm AR1 "MAPEI SPAIN", cor cinzento, armada com malha de fibra de vidro anti-álcalis, Mapetherm Net R131 "MAPEI SPAIN", de 4,15x3,80 mm de vão de malha e de 150 g/m² de massa superficial; camada de acabamento de revestimento reforçado com fibras sintéticas Silexcolor Tonachino "MAPEI SPAIN", acabamento afagado, de cor a escolher, gama A, sobre primário regulador da absorção Silexcolor Base Coat "MAPEI SPAIN", de cor a escolher, gama A. Inclusive perfis de arranque Mapetherm Ba "MAPEI SPAIN", de alumínio, perfis de canto Mapetherm Profil "MAPEI SPAIN", de alumínio, com malha, vedante para juntas monocomponente Mapeflex AC-P "MAPEI SPAIN" e cordão de espuma de polietileno expandido de células fechadas Mapefoam "MAPEI SPAIN" para vedação de juntas.
Critérios considerados na determinação do preço da unidade de obra: O preço inclui a execução dos remates nos encontros com paramentos, revestimentos ou outros elementos assentes na sua superfície, mas não inclui a preparação da superfície suporte.
Inclui: Colocação do perfil de arranque. Corte e preparação do isolamento. Colocação do isolamento sobre o paramento. Colocação dos restantes perfis. Resolução dos pontos singulares. Aplicação da argamassa base e colocação da malha de fibra de vidro na camada de regularização. Formação de juntas. Aplicação da camada de acabamento. Vedação de juntas.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt28mam100c | m | Perfil de arranque, Mapetherm Ba "MAPEI SPAIN", de alumínio, de 60 mm de largura, com pingadeira, para nivelação e suporte dos painéis isolantes dos sistemas de isolamento térmico pelo exterior. (material) | 0.1 | 5.03 | 0.503 |
| mt28mam010a | kg | Argamassa cimentícia monocomponente tipo GP CSIV W2 T2, segundo EN 998-1 Mapetherm AR1 "MAPEI SPAIN", cor cinzento, com propriedades tixotrópicas, de endurecimento sem retracção e baixa viscosidade, para aplicar com palustra, para aderir os painéis isolantes e como camada base, prévia amassadura com água. (material) | 10.6 | 0.9 | 9.540 |
| mt16pxm010c | m² | Painel rígido de poliestireno extrudido, Mapetherm XPS "MAPEI SPAIN", de superfície rugosa e bordo lateral recto, cor azul, de 60 mm de espessura, segundo EN 13164, resistência térmica 1,88 m²°C/W, condutibilidade térmica 0,032 W/(m°C), Euroclasse E de reacção ao fogo segundo NP EN 13501-1. (material) | 1.05 | 16.9 | 17.745 |
| mt16pem020bb | Ud | Bucha de expansão de polipropileno, Mapetherm Fix H 115 "MAPEI SPAIN", de 130 mm de comprimento, com prego de aço zincado, para fixação de painéis isolantes. (material) | 6 | 0.38 | 2.280 |
| mt28mam130a | m | Perfil de canto, Mapetherm Profil "MAPEI SPAIN", de alumínio, com malha de fibra de vidro anti-álcalis incorporada a cada lado do perfil, para reforço de cantos. (material) | 0.1 | 1.64 | 0.164 |
| mt28mam040a | m² | Malha de fibra de vidro anti-álcalis, Mapetherm Net R131 "MAPEI SPAIN", de 4,15x3,80 mm de vão de malha, de 150 g/m² de massa superficial e de 1x55 m, para armar argamassas. (material) | 1.1 | 1.43 | 1.573 |
| mt28mam050cb | l | Primário regulador da absorção Silexcolor Base Coat "MAPEI SPAIN", de cor a escolher, gama A, à base de silicato de potássio modificado em dispersão aquosa, quartzo microgranular e cargas minerais seleccionadas, transpirável, para aplicar com trincha, rolo ou pistola. (material) | 0.25 | 6.3 | 1.575 |
| mt28mam060q | kg | Revestimento reforçado com fibras sintéticas Silexcolor Tonachino "MAPEI SPAIN", acabamento afagado, de cor a escolher, gama A, com um tamanho máximo de partícula de 1,2 mm, composto de silicato de potássio modificado, pigmentos resistentes aos raios UV e cargas minerais seleccionadas, permeável ao vapor de água e com resistência ao envelhecimento, ao gelo e aos sais descongelantes, para aplicar com palustra. Segundo NP EN 15824. (material) | 2.1 | 6.09 | 12.789 |
| mt28mam140d | m | Cordão de polietileno expandido de células fechadas Mapefoam "MAPEI SPAIN", de secção circular, de 20 mm de diâmetro, para o enchimento de fundo de junta. (material) | 0.1 | 0.39 | 0.039 |
| mt28mam150b | Ud | Cartucho de vedante para juntas, à base de resinas acrílicas em dispersão aquosa e inertes de granulometria seleccionada, monocomponente Mapeflex AC-P "MAPEI SPAIN", com propriedades tixotrópicas e com resistência à intempérie e a agentes químicos, de 310 cm³. (material) | 0.032 | 3.98 | 0.127 |
| mo054 | h | Oficial de 1ª montador de isolamentos. (mão de obra) | 0.109 | 25.32 | 2.760 |
| mo101 | h | Ajudante de montador de isolamentos. (mão de obra) | 0.109 | 24.04 | 2.620 |
| mo039 | h | Oficial de 1ª rebocador. (mão de obra) | 0.822 | 24.63 | 20.246 |
| mo079 | h | Ajudante de rebocador. (mão de obra) | 0.822 | 24.04 | 19.761 |
| % | % | Custos directos complementares | 2 % | 91.722 | 1.834 |
|  |  | Custos directos |  |  | 93.556 |

Resíduos:
- colocação: mt28mam100c; factor de resíduo 0.048
- colocação: mt28mam010a; factor de resíduo 0.0063
- colocação: mt16pxm010c; factor de resíduo 0.024
- colocação: mt28mam130a; factor de resíduo 0.048
- colocação: mt28mam040a; factor de resíduo 0.055
- colocação: mt28mam050cb; factor de resíduo 0.0561469
- colocação: mt28mam060q; factor de resíduo 0.0066
- colocação: mt28mam140d; factor de resíduo 0.06

## Recursos

**mt28mam100c** m Perfil de arranque
Dados técnicos: Custo energético 27.352 MJ; Emissão de CO2 2.002 kg; Código LER 17 04 02; Massa do elemento 0.24 kg; Volume 0.00016 m3
Resíduos:
- embalagem: re170203 Plástico. (componente de resíduo); rendimento 0.005 kg; Código LER 17 02 03; Massa do elemento 1 kg; Volume 0.001667 m3

**mt28mam010a** kg Argamassa cimentícia monocomponente tipo GP CSIV W2 T2
Dados técnicos: Custo energético 8.384 MJ; Emissão de CO2 0.544 kg; Código LER 17 01 01; Massa do elemento 1 kg; Volume 0.000667 m3
Resíduos:
- embalagem: re150101 Embalagens de papel e cartão. (componente de resíduo); rendimento 0.014 kg; Código LER 15 01 01; Massa do elemento 1 kg; Volume 0.001333 m3
- embalagem: re170201 Madeira. (componente de resíduo); rendimento 0.001 kg; Código LER 17 02 01; Massa do elemento 1 kg; Volume 0.000909 m3
- embalagem: re170203 Plástico; rendimento 0.003 kg

**mt16pxm010c** m² Painel rígido de poliestireno extrudido
Dados técnicos: Custo energético 171.774 MJ; Emissão de CO2 5.482 kg; Código LER 17 06 04; Massa do elemento 1.92 kg; Volume 0.0032 m3
Resíduos:
- embalagem: re170203 Plástico; rendimento 0.034 kg

**mt16pem020bb** Ud Bucha de expansão de polipropileno
Dados técnicos: Custo energético 9.017 MJ; Emissão de CO2 0.410 kg
Resíduos:
- embalagem: re150101 Embalagens de papel e cartão; rendimento 0.072 kg

**mt28mam130a** m Perfil de canto
Dados técnicos: Custo energético 42.303 MJ; Emissão de CO2 2.708 kg; Código LER 17 04 02; Massa do elemento 0.46 kg; Volume 0.000307 m3
Resíduos:
- embalagem: re170203 Plástico; rendimento 0.005 kg

**mt28mam040a** m² Malha de fibra de vidro anti-álcalis
Dados técnicos: Custo energético 12.806 MJ; Emissão de CO2 0.630 kg; Código LER 17 02 03; Massa do elemento 0.15 kg; Volume 0.00025 m3
Resíduos:
- embalagem: re170203 Plástico; rendimento 0.024 kg

**mt28mam050cb** l Primário regulador da absorção Silexcolor Base Coat "MAPEI SPAIN"
Dados técnicos: Custo energético 33.819 MJ; Emissão de CO2 1.491 kg; Código LER 17 09 04; Massa do elemento 1.6 kg; Volume 0.001067 m3
Resíduos:
- embalagem: re150104 Embalagens de metal. (componente de resíduo); rendimento 0.045 kg; Código LER 15 01 04; Massa do elemento 1 kg; Volume 0.001667 m3

**mt28mam060q** kg Revestimento reforçado com fibras sintéticas Silexcolor Tonachino "MAPEI SPAIN"
Dados técnicos: Custo energético 3.340 MJ; Emissão de CO2 0.250 kg; Código LER 17 01 01; Massa do elemento 1 kg; Volume 0.000667 m3

**mt28mam140d** m Cordão de polietileno expandido de células fechadas Mapefoam "MAPEI SPAIN"
Dados técnicos: Custo energético 3.537 MJ; Emissão de CO2 0.127 kg; Código LER 17 06 04; Massa do elemento 0.0251 kg; Volume 0.000042 m3
Resíduos:
- embalagem: re170203 Plástico; rendimento 0.001 kg
