# Isolamento térmico pelo exterior em paredes meeiras com espuma de poliuretano

- Propriedade do ficheiro: CYPE Ingenieros S.A.
- Formato: FIEBDC-3/2016
- Programa: Gerador de preços para construção civil. CYPE Ingenieros, S.A.
- Data: 09/06/2025
- Moeda: EUR
- Custos indirectos: 3 %
- IVA: 23 %

## Z Reabilitação energética

### ZF Paramentos verticais: adição de isolamento térmico

#### ZFM Sistemas de isolamento exterior por projecção

**ZFM010** m² Isolamento térmico pelo exterior em paredes meeiras com espuma de poliuretano.
Reabilitação energética de paredes meeiras, através de isolamento térmico pelo exterior formado por espuma rígida de poliuretano, de 40 mm de espessura mínima, 45 kg/m³ de densidade mínima, aplicada directamente sobre o paramento, pela sua face exterior, através da projecção mecânica; acabamento à vista com camada de elastómero de poliuretano projectado, densidade 1000 kg/m³, de 1,5 a 3 mm de espessura média, cor a escolher, para a protecção do isolamento da radiação ultravioleta.
Inclui: Protecção dos elementos da envolvente que possam ser afectados durante os trabalhos de projecção do poliuretano. Preparação da superfície suporte. Projecção do poliuretano em camadas sucessivas. Projecção da camada de revestimento. Limpeza.
Critério de medição de projecto: Superfície medida segundo documentação gráfica de Projecto.
Critério de medição de obra: Medir-se-á a superfície realmente executada segundo especificações de Projecto.

| Código | Un | Descrição | Rendimento | Preço | Importância |
|---|---|---|---|---|---|
| mt16pop010de | m² | Espuma rígida de poliuretano projectado "in situ", densidade mínima 45 kg/m³, condutibilidade térmica 0,035 W/(m°C) e Euroclasse E de reacção ao fogo segundo NP EN 13501-1, segundo EN 14315-1; para o enchimento de caixa de ar de 40 mm de espessura média, em paredes exteriores duplas de alvenaria. (material) | 1.05 | 4.35 | 4.568 |
| mt16pop100a | m² | Elastómero de poliuretano projectado, densidade 1000 kg/m³, de 1,5 a 3 mm de espessura média, cor a escolher, para aplicar a partir do exterior em paredes de fachadas e paredes meeiras. (material) | 1.05 | 3.87 | 4.064 |
| mq08mpa030 | h | Maquinaria para projecção de produtos isolantes. (equipamento) | 0.232 | 17.08 | 3.963 |
| mo030 | h | Oficial de 1ª aplicador de produtos isolantes. (mão de obra) | 0.317 | 24.63 | 7.808 |
| mo068 | h | Ajudante de aplicador de produtos isolantes. (mão de obra) | 0.317 | 24.04 | 7.621 |
| % | % | Custos directos complementares | 2 % | 28.024 | 0.560 |
|  |  | Custos directos |  |  | 28.584 |

Resíduos:
- colocação: mt16pop010de; factor de resíduo 0.024
- colocação: mt16pop100a; factor de resíduo 0.024

## Recursos

**mt16pop010de** m² Espuma rígida de poliuretano projectado "in situ"
Dados técnicos: Custo energético 259.524 MJ; Emissão de CO2 12.600 kg; Código LER 17 06 04; Massa do elemento 1.8 kg; Volume 0.003 m3

**mt16pop100a** m² Elastómero de poliuretano projectado
Dados técnicos: Custo energético 324.405 MJ; Emissão de CO2 15.750 kg; Código LER 17 06 04; Massa do elemento 2.25 kg; Volume 0.00375 m3
