# Escavação de valas, com explosivos

- Propriedade do ficheiro: CYPE INGENIEROS, S.A.
- Formato: FIEBDC-3/2002
- Moeda: EUR
- Custos indirectos: 3.00 %
- IVA: 23.00 %

## A Acondicionamento do terreno

### AC Movimento de terras em obra civil

#### ACE Escavações

**ACE042** m³ Escavação de valas, com explosivos.
Escavação de valas em rocha, de até 1,25 m de profundidade máxima, com explosivos e compressor com martelo pneumático, e carga para camião.
Critérios considerados na determinação do preço da unidade de obra: O preço não inclui o transporte dos materiais escavados.
Inclui: Marcação dos furos. Perfuração dos furos. Transporte e preparação dos explosivos. Colocação dos explosivos. Detonação dos explosivos. Controlo posterior à explosão. Extracção dos produtos resultantes. Carga mecânica para camião.
Critério de medição de projecto: Volume medido sobre os perfis dos desenhos topográficos de Projecto, que definem o movimento de terras a realizar em obra.
Critério de medição de obra: Medir-se-á o volume escavado sobre os perfis transversais do terreno, uma vez comprovado que os referidos perfis são os correctos segundo especificações de Projecto, sem incluir os incrementos por excessos de escavação não autorizados, nem o enchimento necessário para reconstruir a secção teórica por defeitos imputáveis ao Empreiteiro. Medir-se-á a escavação uma vez realizada e antes de que sobre esta se efectue algum tipo de enchimento. Se o Empreiteiro fechasse a escavação antes de verificada a medição, entender-se-á que se sujeita ao que unilateralmente determine o director de fiscalização de obra.

| Código | Un | Descrição | Rendimento | Preço | Importância |
|---|---|---|---|---|---|
| mt08exg030 | kg | Goma-2 ECO, incluindo p/p de detonador, cordão detonante e outros acessórios explosivos. (material) | 0.500 | 5.17 | 2.59 |
| mq05mai030 | h | Martelo pneumático. (equipamento) | 0.748 | 4.66 | 3.49 |
| mq05pdm110 | h | Compressor portátil diesel média pressão 10 m³/min. (equipamento) | 0.748 | 7.90 | 5.91 |
| mq01ret020b | h | Retroescavadora sobre pneus, de 70 kW. (equipamento) | 0.297 | 41.71 | 12.39 |
| mo002 | h | Oficial de 1ª artilheiro. (mão de obra) | 0.032 | 22.68 | 0.73 |
| mo041 | h | Oficial de 1ª construção de obra civil. (mão de obra) | 0.165 | 22.68 | 3.74 |
| mo087 | h | Ajudante de construção de obra civil. (mão de obra) | 0.330 | 22.13 | 7.30 |
| % | % | Custos directos complementares | 2 % | 36.15 | 0.72 |
|  |  | Custos directos |  |  | 36.87 |
