# Transplante de árvore

- Propriedade do ficheiro: CYPE INGENIEROS, S.A.
- Formato: FIEBDC-3/2002
- Moeda: EUR
- Custos indirectos: 3.00 %
- IVA: 23.00 %

## J Jardins

### JS Fornecimento e plantação de espécies

#### JSP Plantação e transplante de espécies

**JSP020** Ud Transplante de árvore.
Transplante de árvore de 90 cm de diâmetro, com transplantador.
Inclui: Poda de raízes. Poda de ramos. Transporte ao local de destino. Plantação. Recorte de raízes.
Critério de medição de projecto: Número de unidades previstas, segundo documentação gráfica de Projecto.
Critério de medição de obra: Será medido o número de unidades realmente transplantadas segundo especificações de Projecto.

| Código | Un | Descrição | Rendimento | Preço | Importância |
|---|---|---|---|---|---|
| mq09trp010a | h | Trasplantador hidráulico, para torrões de 90 cm de diâmetro. (equipamento) | 0.660 | 672.97 | 444.16 |
| mo040 | h | Oficial de 1ª jardineiro. (mão de obra) | 0.550 | 22.68 | 12.47 |
| mo086 | h | Ajudante de jardineiro. (mão de obra) | 1.100 | 22.13 | 24.34 |
| % | % | Custos directos complementares | 2 % | 480.97 | 9.62 |
|  |  | Custos directos |  |  | 490.59 |
