# Transplante de árvore frondosa

- Propriedade do ficheiro: CYPE INGENIEROS, S.A.
- Formato: FIEBDC-3/2002
- Moeda: EUR
- Custos indirectos: 3.00 %
- IVA: 23.00 %

## J Jardins

### JS Fornecimento e plantação de espécies

#### JSP Plantação e transplante de espécies

**JSP030** Ud Transplante de árvore frondosa.
Transplante de árvore frondosa de até 30 cm de perímetro de tronco, localizada em caldeira de árvore, com retroescavadora.
Inclui: Poda de raízes. Poda de ramos. Transporte ao local de destino. Plantação. Recorte de raízes.
Critério de medição de projecto: Número de unidades previstas, segundo documentação gráfica de Projecto.
Critério de medição de obra: Será medido o número de unidades realmente transplantadas segundo especificações de Projecto.

| Código | Un | Descrição | Rendimento | Preço | Importância |
|---|---|---|---|---|---|
| mq01ret020b | h | Retroescavadora sobre pneus, de 70 kW. (equipamento) | 1.375 | 41.71 | 57.35 |
| mq04cag010b | h | Camião com grua de carga máxima 10 t. (equipamento) | 0.220 | 63.96 | 14.07 |
| mo040 | h | Oficial de 1ª jardineiro. (mão de obra) | 0.682 | 22.68 | 15.47 |
| mo115 | h | Operário jardineiro. (mão de obra) | 2.750 | 21.45 | 58.99 |
| mo086 | h | Ajudante de jardineiro. (mão de obra) | 2.750 | 22.13 | 60.86 |
| % | % | Custos directos complementares | 2 % | 206.74 | 4.13 |
|  |  | Custos directos |  |  | 210.87 |
