# Mistura betuminosa a frio AF

- Propriedade do ficheiro: CYPE INGENIEROS, S.A.
- Formato: FIEBDC-3/2002
- Moeda: EUR
- Custos indirectos: 3.00 %
- IVA: 23.00 %

## M Pavimentos urbanos

### MP Pavimentos urbanos

#### MPB Betuminosos

**MPB006** t Mistura betuminosa a frio AF.
Mistura betuminosa aberta a frio AF 8 C60B3, com inerte calcário de 8 mm de tamanho máximo, para uma tonelagem de aplicação de mais de 1000 t/dia.
Critérios considerados na determinação do preço da unidade de obra: O preço não inclui o transporte da mistura.
Inclui: Marcação de níveis. Espalhamento da mistura betuminosa. Compactação da camada de mistura betuminosa. Execução de juntas transversais e longitudinais na camada de mistura betuminosa. Limpeza final.
Critério de medição de projecto: Peso teórico calculado segundo documentação gráfica de Projecto.
Critério de medição de obra: Será verificado o peso da carga realmente chegada à obra, segundo especificações de Projecto.

| Código | Un | Descrição | Rendimento | Preço | Importância |
|---|---|---|---|---|---|
| mt47aag006aae | t | Mistura betuminosa aberta a frio AF 8 C60B3, com inerte calcário de 8 mm de tamanho máximo. (material) | 1.050 | 76.45 | 80.27 |
| mq11ext030 | h | Espalhadora asfáltica sobre rastos, de 81 kW. (equipamento) | 0.011 | 231.73 | 2.55 |
| mq02ron010a | h | Cilindro vibratório tandem auto-propulsado, de 24,8 kW, de 2450 kg, largura de trabalho 100 cm. (equipamento) | 0.011 | 56.81 | 0.62 |
| mq11com010 | h | Compactador de pneus auto-propulsado, de 12/22 t. (equipamento) | 0.011 | 66.47 | 0.73 |
| mo041 | h | Oficial de 1ª construção de obra civil. (mão de obra) | 0.066 | 22.68 | 1.50 |
| mo087 | h | Ajudante de construção de obra civil. (mão de obra) | 0.044 | 22.13 | 0.97 |
| % | % | Custos directos complementares | 2 % | 86.64 | 1.73 |
|  |  | Custos directos |  |  | 88.37 |
