# Barra de equilíbrio

- Propriedade do ficheiro: CYPE INGENIEROS, S.A.
- Formato: FIEBDC-3/2002
- Moeda: EUR
- Custos indirectos: 3.00 %
- IVA: 23.00 %

## T Equipamento urbano

### TD Equipamentos desportivos

#### TDA Circuito de exercícios a pé

**TDA010** Ud Barra de equilíbrio.
Barra de equilíbrio de madeira de pinho silvestre, tratada em autoclave, com classe de risco 4 segundo NP EN 335, acabamento com verniz protector, formada por uma barra quadrada de 0,15 m de lado e 3,00 m de comprimento, apoiada sobre dois postes, com parafusos de aço galvanizado, embutidos e protegidos com tampas de segurança, para utilizadores de mais de 12 anos, com zona de segurança de 19,50 m² e 0,40 m de altura livre de queda, fixada a uma base de betão C20/25 (X0(P); D25; S2; Cl 1,0). Inclusive marcação, escavação manual do terreno e fixação do equipamento desportivo. Totalmente montada e testada.
Inclui: Marcação. Escavação com meios manuais. Betonagem da base de apoio. Montagem e fixação do equipamento desportivo. Realização de ensaios.
Critério de medição de projecto: Número de unidades previstas, segundo documentação gráfica de Projecto.
Critério de medição de obra: Medir-se-á o número de unidades realmente executadas segundo especificações de Projecto.

| Código | Un | Descrição | Rendimento | Preço | Importância |
|---|---|---|---|---|---|
| mt10hmf020fa | m³ | Betão simples C20/25 (X0(P); D25; S2; Cl 1,0), fabricado em central, segundo NP EN 206. (material) | 0.300 | 76.59 | 22.98 |
| mt52dep010a | Ud | Barra de equilíbrio de madeira de pinho silvestre, tratada em autoclave, com classe de risco 4 segundo NP EN 335, acabamento com verniz protector, formada por uma barra quadrada de 0,15 m de lado e 3,00 m de comprimento, apoiada sobre dois postes, com parafusos de aço galvanizado, embutidos e protegidos com tampas de segurança, para utilizadores de mais de 12 anos, com zona de segurança de 19,50 m² e 0,40 m de altura livre de queda, inclusive elementos de fixação. Segundo NP EN 1176-1. (material) | 1.000 | 507.76 | 507.76 |
| op00tal010 |  | Berbequim. | 1.000 | 0.00 | 0.00 |
| op00ato010 |  | Aparafusadora. | 1.000 | 0.00 | 0.00 |
| mo041 | h | Oficial de 1ª construção de obra civil. (mão de obra) | 0.880 | 22.68 | 19.96 |
| mo087 | h | Ajudante de construção de obra civil. (mão de obra) | 1.320 | 22.13 | 29.21 |
| % | % | Custos directos complementares | 2 % | 579.91 | 11.60 |
|  |  | Custos directos |  |  | 591.51 |
