# Barras de flexões

- Propriedade do ficheiro: CYPE INGENIEROS, S.A.
- Formato: FIEBDC-3/2002
- Moeda: EUR
- Custos indirectos: 3.00 %
- IVA: 23.00 %

## T Equipamento urbano

### TD Equipamentos desportivos

#### TDA Circuito de exercícios a pé

**TDA050** Ud Barras de flexões.
Barras de flexões, formadas por três postes quadrados de 0,15 m de lado, dois de 1,20 m e outro de 1,00 m de altura vista, de madeira de pinho silvestre, tratada em autoclave, com classe de risco 4 segundo NP EN 335, acabamento com verniz protector, com duas barras de aço de 1,00 m, com parafusos de aço galvanizado, embutidos e protegidos com tampas de segurança, para utilizadores de mais de 12 anos, com zona de segurança de 18,00 m² e 0,50 m de altura livre de queda, fixadas a uma base de betão C20/25 (X0(P); D25; S2; Cl 1,0). Inclusive marcação, escavação manual do terreno e fixação do equipamento desportivo. Totalmente montadas e testadas.
Inclui: Marcação. Escavação com meios manuais. Betonagem da base de apoio. Montagem e fixação do equipamento desportivo. Realização de ensaios.
Critério de medição de projecto: Número de unidades previstas, segundo documentação gráfica de Projecto.
Critério de medição de obra: Medir-se-á o número de unidades realmente executadas segundo especificações de Projecto.

| Código | Un | Descrição | Rendimento | Preço | Importância |
|---|---|---|---|---|---|
| mt10hmf020fa | m³ | Betão simples C20/25 (X0(P); D25; S2; Cl 1,0), fabricado em central, segundo NP EN 206. (material) | 0.450 | 76.59 | 34.47 |
| mt52dep050a | Ud | Barras de flexões, formadas por três postes quadrados de 0,15 m de lado, dois de 1,20 m e outro de 1,00 m de altura vista, de madeira de pinho silvestre, tratada em autoclave, com classe de risco 4 segundo NP EN 335, acabamento com verniz protector, com duas barras de aço de 1,00 m, com parafusos de aço galvanizado, embutidos e protegidos com tampas de segurança, para utilizadores de mais de 12 anos, com zona de segurança de 18,00 m² e 0,50 m de altura livre de queda, inclusive elementos de fixação. Segundo NP EN 1176-1. (material) | 1.000 | 550.67 | 550.67 |
| op00tal010 |  | Berbequim. | 1.000 | 0.00 | 0.00 |
| op00ato010 |  | Aparafusadora. | 1.000 | 0.00 | 0.00 |
| mo041 | h | Oficial de 1ª construção de obra civil. (mão de obra) | 1.320 | 22.68 | 29.94 |
| mo087 | h | Ajudante de construção de obra civil. (mão de obra) | 1.980 | 22.13 | 43.82 |
| % | % | Custos directos complementares | 2 % | 658.90 | 13.18 |
|  |  | Custos directos |  |  | 672.08 |
