# Tabela de basquetebol

- Propriedade do ficheiro: CYPE INGENIEROS, S.A.
- Formato: FIEBDC-3/2002
- Moeda: EUR
- Custos indirectos: 3.00 %
- IVA: 23.00 %

## T Equipamento urbano

### TD Equipamentos desportivos

#### TDG Jogos desportivos

**TDG040** Ud Tabela de basquetebol.
Tabela de basquetebol de madeira lamelada colada com resinas fenólicas, resistente à intempérie, de 180x105x2 cm, para utilizadores de mais de 8 anos, com aro de varão maciço de 20 mm de espessura e 45 cm de diâmetro.
Inclui: Marcação. Montagem e fixação do equipamento desportivo. Verificação do seu correcto funcionamento.
Critério de medição de projecto: Número de unidades previstas, segundo documentação gráfica de Projecto.
Critério de medição de obra: Medir-se-á o número de unidades realmente executadas segundo especificações de Projecto.

| Código | Un | Descrição | Rendimento | Preço | Importância |
|---|---|---|---|---|---|
| mt52dep250 | Ud | Tabela de basquetebol de madeira lamelada colada com resinas fenólicas, resistente à intempérie, de 180x105x2 cm, para utilizadores de mais de 8 anos, com aro de varão maciço de 20 mm de espessura e 45 cm de diâmetro. (material) | 1.000 | 436.25 | 436.25 |
| mo011 | h | Oficial de 1ª montador. (mão de obra) | 0.550 | 23.31 | 12.82 |
| mo080 | h | Ajudante de montador. (mão de obra) | 0.550 | 22.13 | 12.17 |
| % | % | Custos directos complementares | 2 % | 461.24 | 9.22 |
|  |  | Custos directos |  |  | 470.46 |
