# Baliza de andebol ou de futsal, anti-vandalismo

- Propriedade do ficheiro: CYPE INGENIEROS, S.A.
- Formato: FIEBDC-3/2002
- Moeda: EUR
- Custos indirectos: 3.00 %
- IVA: 23.00 %

## T Equipamento urbano

### TD Equipamentos desportivos

#### TDG Jogos desportivos

**TDG070** Ud Baliza de andebol ou de futsal, anti-vandalismo.
Baliza de andebol ou futsal, anti-vandalismo, de 3 m de base e 2 m de altura formada por: postes e barra de secção quadrada de 80x80 mm, de aço, acabamento com verniz de poliuretano em faixas brancas e vermelhas, base de tubo de secção rectangular de 80x40 mm e rede de cabo de aço de 25 mm de diâmetro, fixado a uma superfície suporte com elementos de ancoragem.
Critérios considerados na determinação do preço da unidade de obra: O preço não inclui a superfície suporte.
Inclui: Marcação. Montagem e fixação do equipamento desportivo. Verificação do seu correcto funcionamento.
Critério de medição de projecto: Número de unidades previstas, segundo documentação gráfica de Projecto.
Critério de medição de obra: Medir-se-á o número de unidades realmente executadas segundo especificações de Projecto.

| Código | Un | Descrição | Rendimento | Preço | Importância |
|---|---|---|---|---|---|
| mt52dep280a | Ud | Baliza de andebol ou futsal, anti-vandalismo, de 3 m de base e 2 m de altura formada por: postes e barra de secção quadrada de 80x80 mm, de aço, acabamento com verniz de poliuretano em faixas brancas e vermelhas, base de tubo de secção rectangular de 80x40 mm e rede de cabo de aço de 25 mm de diâmetro, incluindo quatro chapas anti-tombo para aparafusar o tubo à superfície suporte. (material) | 1.000 | 1215.77 | 1215.77 |
| mt50spl105b | Ud | Fixação composta por bucha química, anilha e parafuso de aço. (material) | 0.340 | 5.82 | 1.98 |
| mo011 | h | Oficial de 1ª montador. (mão de obra) | 1.100 | 23.31 | 25.64 |
| mo080 | h | Ajudante de montador. (mão de obra) | 1.650 | 22.13 | 36.51 |
| % | % | Custos directos complementares | 2 % | 1279.90 | 25.60 |
|  |  | Custos directos |  |  | 1305.50 |
