# Pintura com tinta plástica sobre paramento horizontal em campos desportivos

- Propriedade do ficheiro: CYPE INGENIEROS, S.A.
- Formato: FIEBDC-3/2002
- Moeda: EUR
- Custos indirectos: 3.00 %
- IVA: 23.00 %

## T Equipamento urbano

### TD Equipamentos desportivos

#### TDM Revestimentos

**TDM030** m² Pintura com tinta plástica sobre paramento horizontal em campos desportivos.
Aplicação manual de duas demãos de tinta plástica, anti-deslizante, cor verde, acabamento acetinado, textura lisa, (rendimento: 0,1 l/m² cada demão); sobre paramento horizontal de betão, para pista desportiva.
Critérios considerados na determinação do preço da unidade de obra: O preço inclui a protecção dos elementos da envolvente que possam ser afectados durante os trabalhos.
Inclui: Preparação e limpeza prévia do suporte. Preparação da mistura. Aplicação de uma demão de primário e uma demão de acabamento.
Critério de medição de projecto: Superfície medida segundo documentação gráfica de Projecto.
Critério de medição de obra: Medir-se-á a superfície realmente executada segundo especificações de Projecto.

| Código | Un | Descrição | Rendimento | Preço | Importância |
|---|---|---|---|---|---|
| mt27pdp010j | kg | Tinta plástica, à base de resinas acrílicas puras emulsionadas em água, cor verde, acabamento acetinado, textura lisa, resistente à intempérie, impermeável à água da chuva e permeável ao vapor de água e anti-deslizante; para aplicar com trincha, rolo ou pistola. (material) | 0.200 | 6.40 | 1.28 |
| mo038 | h | Oficial de 1ª pintor. (mão de obra) | 0.110 | 22.68 | 2.49 |
| mo076 | h | Ajudante de pintor. (mão de obra) | 0.110 | 22.13 | 2.43 |
| % | % | Custos directos complementares | 2 % | 6.20 | 0.12 |
|  |  | Custos directos |  |  | 6.32 |
