# Marcação e sinalização de pistas desportivas, com tinta plástica

- Propriedade do ficheiro: CYPE INGENIEROS, S.A.
- Formato: FIEBDC-3/2002
- Moeda: EUR
- Custos indirectos: 3.00 %
- IVA: 23.00 %

## T Equipamento urbano

### TD Equipamentos desportivos

#### TDM Revestimentos

**TDM040** Ud Marcação e sinalização de pistas desportivas, com tinta plástica.
Aplicação manual de duas demãos de tinta plástica anti-deslizante, cor branca, acabamento acetinado, textura lisa, a primeira demão diluída com 20% de água e a seguinte diluída com 5% de água ou não diluída; para marcação e sinalização de campo de ténis, com linhas de 5 cm de largura, contínuas ou descontínuas, segundo as normas federativas.
Inclui: Preparação da superfície. Execução da marcação.
Critério de medição de projecto: Número de unidades previstas, segundo documentação gráfica de Projecto.
Critério de medição de obra: Medir-se-á o número de unidades realmente executadas segundo especificações de Projecto.

| Código | Un | Descrição | Rendimento | Preço | Importância |
|---|---|---|---|---|---|
| mt27pii060x | l | Tinta plástica, à base de resinas acrílicas, cor branca, acabamento acetinado, textura lisa, anti-deslizante; para aplicar com trincha, rolo ou pistola. (material) | 1.810 | 12.30 | 22.26 |
| mt27wav020b | m | Fita adesiva de pintor, de 50 mm de largura. (material) | 347.600 | 0.20 | 69.52 |
| mo038 | h | Oficial de 1ª pintor. (mão de obra) | 10.428 | 22.68 | 236.51 |
| mo076 | h | Ajudante de pintor. (mão de obra) | 10.428 | 22.13 | 230.77 |
| % | % | Custos directos complementares | 2 % | 559.06 | 11.18 |
|  |  | Custos directos |  |  | 570.24 |
