# Pino com luz, de ferro fundido

- Propriedade do ficheiro: CYPE INGENIEROS, S.A.
- Formato: FIEBDC-3/2002
- Moeda: EUR
- Custos indirectos: 3.00 %
- IVA: 23.00 %

## T Equipamento urbano

### TI Iluminação viária

#### TIR Pinos com luz

**TIR010** Ud Pino com luz, de ferro fundido.
Pino modelo Finisterre "SANTA & COLE", colocado na superfície, de 810 mm de altura, composto por corpo de ferro fundido com protecção antioxidante e acabamento pintado, de cor preto, e difusor de vidro moldado de grande resistência, com 4 led de 1 W, cor branca, classe de protecção II, grau de protecção IP55, fixada a uma superfície suporte (não incluída neste preço). Inclusive marcação, elementos de ancoragem, acessórios e eliminação e limpeza do material sobrante.
Inclui: Marcação. Colocação dos elementos de ancoragem. Montagem do pino. Ligação. Eliminação e limpeza do material sobrante.
Critério de medição de projecto: Número de unidades previstas, segundo documentação gráfica de Projecto.
Critério de medição de obra: Medir-se-á o número de unidades realmente executadas segundo especificações de Projecto.

| Código | Un | Descrição | Rendimento | Preço | Importância |
|---|---|---|---|---|---|
| mt34syc400e | Ud | Pino modelo Finisterre "SANTA & COLE", para colocar na superfície, de 810 mm de altura, composto por corpo de ferro fundido com protecção antioxidante e acabamento pintado, de cor preto, e difusor de vidro moldado de grande resistência, com 4 led de 1 W, cor branca, classe de protecção II, grau de protecção IP55, inclusive pernos de ancoragem. (material) | 1.000 | 1011.44 | 1011.44 |
| mt09reh330 | kg | Argamassa de resina epóxi com areia de sílica, de endurecimento rápido, para enchimento de ancoragens. (material) | 0.200 | 5.11 | 1.02 |
| mo020 | h | Oficial de 1ª construção. (mão de obra) | 0.220 | 22.68 | 4.99 |
| mo077 | h | Ajudante de construção. (mão de obra) | 0.220 | 22.13 | 4.87 |
| mo003 | h | Oficial de 1ª electricista. (mão de obra) | 0.220 | 23.31 | 5.13 |
| mo102 | h | Ajudante de electricista. (mão de obra) | 0.220 | 22.09 | 4.86 |
| % | % | Custos directos complementares | 2 % | 1032.31 | 20.65 |
|  |  | Custos directos |  |  | 1052.96 |
