# Borda metálica de aço galvanizado, para protecção de caldeira de árvore

- Propriedade do ficheiro: CYPE INGENIEROS, S.A.
- Formato: FIEBDC-3/2002
- Moeda: EUR
- Custos indirectos: 3.00 %
- IVA: 23.00 %

## T Equipamento urbano

### TM Mobiliário urbano

#### TMA Protecções de caldeiras de árvores

**TMA031** Ud Borda metálica de aço galvanizado, para protecção de caldeira de árvore.
Borda metálica, de peça flexível de chapa dobrada de aço galvanizado de 16 microns de espessura média, de 150 mm de altura, 1,2 mm de espessura e 920 mm de diâmetro, com o extremo superior arredondado com uma largura de 14 mm e com os seus laterais unidos entre si através de parafusos passantes o auto-roscantes de aço galvanizado, introduzida no terreno, para protecção de caldeira de árvore.
Inclui: Marcação. Colocação da peça de bordo.
Critério de medição de projecto: Número de unidades previstas, segundo documentação gráfica de Projecto.
Critério de medição de obra: Medir-se-á o número de unidades realmente executadas segundo especificações de Projecto.

| Código | Un | Descrição | Rendimento | Preço | Importância |
|---|---|---|---|---|---|
| mt18bmp060bi | Ud | Borda metálica, de peça flexível de chapa dobrada de aço galvanizado de 16 microns de espessura média, de 150 mm de altura, 1,2 mm de espessura e 920 mm de diâmetro, com o extremo superior arredondado com uma largura de 14 mm e com os seus laterais unidos entre si através de parafusos passantes o auto-roscantes de aço galvanizado, para introduzir no terreno. (material) | 1.000 | 24.97 | 24.97 |
| mo087 | h | Ajudante de construção de obra civil. (mão de obra) | 0.088 | 22.13 | 1.95 |
| % | % | Custos directos complementares | 2 % | 26.92 | 0.54 |
|  |  | Custos directos |  |  | 27.46 |
