# Contentor de carga vertical, de polietileno

- Propriedade do ficheiro: CYPE INGENIEROS, S.A.
- Formato: FIEBDC-3/2002
- Moeda: EUR
- Custos indirectos: 3.00 %
- IVA: 23.00 %

## T Equipamento urbano

### TM Mobiliário urbano

#### TMC Contentores

**TMC020** Ud Contentor de carga vertical, de polietileno.
Contentor tipo iglu de carga vertical de polietileno de alta densidade para recolha selectiva de plástico, de 2500 l de capacidade e 670 kg de carga máxima, de base circular de 1580 mm de diâmetro e 1700 mm de altura, cor amarelo, provido de porta de descarga para esvaziamento sobre camião, gancho metálico para elevação e bocas de carga com reforço exterior para evitar a entrada de água.
Inclui: Descarga em obra. Montagem.
Critério de medição de projecto: Número de unidades previstas, segundo documentação gráfica de Projecto.
Critério de medição de obra: Medir-se-á o número de unidades realmente executadas segundo especificações de Projecto.

| Código | Un | Descrição | Rendimento | Preço | Importância |
|---|---|---|---|---|---|
| mt52muc020ic | Ud | Contentor tipo iglu de carga vertical de polietileno de alta densidade para recolha selectiva de plástico, de 2500 l de capacidade e 670 kg de carga máxima, de base circular de 1580 mm de diâmetro e 1700 mm de altura, cor amarelo, resistente aos raios ultravioleta, à intempérie, às soluções ácidas e alcalinas, a fungos e bactérias e a detergentes, provido de porta de descarga para esvaziamento sobre camião, gancho metálico para elevação e bocas de carga com reforço exterior para evitar a entrada de água. (material) | 1.000 | 661.52 | 661.52 |
| mq04cag010a | h | Camião com grua de carga máxima 6 t. (equipamento) | 0.220 | 56.47 | 12.42 |
| mo087 | h | Ajudante de construção de obra civil. (mão de obra) | 0.220 | 22.13 | 4.87 |
| % | % | Custos directos complementares | 2 % | 678.81 | 13.58 |
|  |  | Custos directos |  |  | 692.39 |
