# Contentor de carga traseira, de polietileno

- Propriedade do ficheiro: CYPE INGENIEROS, S.A.
- Formato: FIEBDC-3/2002
- Moeda: EUR
- Custos indirectos: 3.00 %
- IVA: 23.00 %

## T Equipamento urbano

### TM Mobiliário urbano

#### TMC Contentores

**TMC010** Ud Contentor de carga traseira, de polietileno.
Contentor de carga traseira de polietileno de alta densidade para recolha não selectiva de resíduos sólidos urbanos, de 90 l de capacidade e 36 kg de carga máxima, de 480x550x855 mm, cor cinzento, provido de duas rodas de 200 mm de diâmetro com jantes de polipropileno e cobertura de borracha maciça sobre eixo electrozincado, asas auxiliares, bandas reflectoras, pedal de abertura de tampa e fechadura.
Inclui: Descarga em obra. Montagem.
Critério de medição de projecto: Número de unidades previstas, segundo documentação gráfica de Projecto.
Critério de medição de obra: Medir-se-á o número de unidades realmente executadas segundo especificações de Projecto.

| Código | Un | Descrição | Rendimento | Preço | Importância |
|---|---|---|---|---|---|
| mt52muc010aaaa | Ud | Contentor de carga traseira de polietileno de alta densidade para recolha não selectiva de resíduos sólidos urbanos, de 90 l de capacidade e 36 kg de carga máxima, de 480x550x855 mm, cor cinzento, resistente aos raios ultravioleta, à intempérie, às soluções ácidas e alcalinas, a fungos e bactérias e a detergentes, provido de duas rodas de 200 mm de diâmetro com jantes de polipropileno e cobertura de borracha maciça sobre eixo electrozincado, asas auxiliares, bandas reflectoras, pedal de abertura de tampa e fechadura. Segundo EN 840-1. (material) | 1.000 | 58.64 | 58.64 |
| mo087 | h | Ajudante de construção de obra civil. (mão de obra) | 0.110 | 22.13 | 2.43 |
| % | % | Custos directos complementares | 2 % | 61.07 | 1.22 |
|  |  | Custos directos |  |  | 62.29 |
