# Estacionamento para bicicletas, de espuma de poliuretano

- Propriedade do ficheiro: CYPE INGENIEROS, S.A.
- Formato: FIEBDC-3/2002
- Moeda: EUR
- Custos indirectos: 3.00 %
- IVA: 23.00 %

## T Equipamento urbano

### TM Mobiliário urbano

#### TMI Estacionamentos para bicicletas

**TMI030** Ud Estacionamento para bicicletas, de espuma de poliuretano.
Estacionamento para bicicletas modelo Key "SANTA & COLE", para 2 bicicletas, com corpo de espuma de poliuretano cor vermelho, estrutura interior de perfis de aço e base de fundição de alumínio pintada em cor cinzento, fixado a uma base de betão C20/25 (X0(P); D25; S2; Cl 1,0) com elementos de ancoragem.
Critérios considerados na determinação do preço da unidade de obra: O preço inclui a escavação.
Inclui: Marcação. Escavação com meios manuais. Betonagem da base de apoio. Montagem. Eliminação e limpeza do material sobrante.
Critério de medição de projecto: Número de unidades previstas, segundo documentação gráfica de Projecto.
Critério de medição de obra: Medir-se-á o número de unidades realmente executadas segundo especificações de Projecto.

| Código | Un | Descrição | Rendimento | Preço | Importância |
|---|---|---|---|---|---|
| mt52asc040a | Ud | Estacionamento para bicicletas modelo Key "SANTA & COLE", para 2 bicicletas, com corpo de espuma de poliuretano cor vermelho, estrutura interior de perfis de aço e base de fundição de alumínio pintada em cor cinzento, inclusive pernos de ancoragem. (material) | 1.000 | 293.22 | 293.22 |
| mt10hmf020fa | m³ | Betão simples C20/25 (X0(P); D25; S2; Cl 1,0), fabricado em central, segundo NP EN 206. (material) | 0.250 | 76.59 | 19.15 |
| mt09reh330 | kg | Argamassa de resina epóxi com areia de sílica, de endurecimento rápido, para enchimento de ancoragens. (material) | 0.200 | 5.11 | 1.02 |
| mo041 | h | Oficial de 1ª construção de obra civil. (mão de obra) | 0.550 | 22.68 | 12.47 |
| mo087 | h | Ajudante de construção de obra civil. (mão de obra) | 0.550 | 22.13 | 12.17 |
| % | % | Custos directos complementares | 2 % | 338.03 | 6.76 |
|  |  | Custos directos |  |  | 344.79 |
